# União de chapa galvanizada de 305 mm de diâmetro, para a fixação de tubo flexível a condutas de climatização. Inclusive fita de alumínio e elementos de fixação

- Propriedade do ficheiro: CYPE INGENIEROS, S.A.
- Formato: FIEBDC-3/2002
- Moeda: EUR
- Custos indirectos: 3.00 %
- IVA: 23.00 %

## I Instalações

### IC Aquecimento, climatização e A.Q.S.

#### ICR Sistemas de condução de ar

**ICR026** Ud União de chapa galvanizada de 305 mm de diâmetro, para a fixação de tubo flexível a condutas de climatização. Inclusive fita de alumínio e elementos de fixação.
União de chapa galvanizada de 305 mm de diâmetro, para a fixação de tubo flexível a condutas de climatização. Inclusive fita de alumínio e elementos de fixação.
Inclui: Colocação e fixação das peças especiais à rede de condutas.
Critério de medição de projecto: Número de unidades previstas, segundo documentação gráfica de Projecto.
Critério de medição de obra: Medir-se-á o número de unidades realmente executadas segundo especificações de Projecto.

| Código | Un | Descrição | Rendimento | Preço | Importância |
|---|---|---|---|---|---|
| mt42coi135g | Ud | União de chapa galvanizada de 305 mm de diâmetro, para a fixação de tubo flexível a condutas de climatização. (material) | 1.050 | 5.58 | 5.86 |
| mt42con020 | m | Fita autocolante de alumínio, de 50 microns de espessura e 65 mm de largura, à base de resinas acrílicas, para a vedação e fixação do isolamento. (material) | 1.054 | 0.19 | 0.20 |
| mt42con135 | Ud | Flange e suporte para fixação de tubos flexíveis para condução de ar em instalações de climatização. (material) | 0.700 | 1.50 | 1.05 |
| mo005 | h | Oficial de 1ª instalador de ar condicionado. (mão de obra) | 0.108 | 19.38 | 2.09 |
| mo104 | h | Ajudante de instalador de ar condicionado. (mão de obra) | 0.108 | 18.37 | 1.98 |
| % | % | Custos directos complementares | 2 % | 11.18 | 0.22 |
|  |  | Custos directos |  |  | 11.40 |
