# Recuperador de calor ar-ar, com bateria de expansão directa. Instalação em solo

- Propriedade do ficheiro: CYPE INGENIEROS, S.A.
- Formato: FIEBDC-3/2002
- Moeda: EUR
- Custos indirectos: 3.00 %
- IVA: 23.00 %

## I Instalações

### IC Aquecimento, arrefecimento, climatização e A.Q.S.

#### ICR Sistemas de condução de ar

**ICR102** Ud Recuperador de calor ar-ar, com bateria de expansão directa. Instalação em solo.
Recuperador de calor ar-ar, de dimensões 612x1275x331 mm, peso 65 kg, caudal de ar nominal 500 m³/h, consumo eléctrico dos ventiladores 2x170 W com alimentação monofásica a 230 V, pressão estática 150 Pa, potência sonora 74 dBA, eficiência térmica 85,05%, diámetro das condutas 200 mm, com permutador de placas de alumínio de fluxo cruzado, estrutura de alumínio extrudido e esquinas de poliamida, painéis laterais amovíveis, filtros F6+F6 e F8, isolamento de lã de rocha de 25 mm de espessura e 40 kg/m³, bateria de expansão directa. Instalação em solo.
Inclui: Marcação. Colocação e fixação. Ligação e verificação do seu correcto funcionamento.
Critério de medição de projecto: Número de unidades previstas, segundo documentação gráfica de Projecto.
Critério de medição de obra: Medir-se-á o número de unidades realmente executadas segundo especificações de Projecto.

| Código | Un | Descrição | Rendimento | Preço | Importância |
|---|---|---|---|---|---|
| mt42tsb295laS1c | Ud | Recuperador de calor ar-ar, de dimensões 612x1275x331 mm, peso 65 kg, caudal de ar nominal 500 m³/h, consumo eléctrico dos ventiladores 2x170 W com alimentação monofásica a 230 V, pressão estática 150 Pa, potência sonora 74 dBA, eficiência térmica 85,05%, diámetro das condutas 200 mm, com permutador de placas de alumínio de fluxo cruzado, estrutura de alumínio extrudido e esquinas de poliamida, painéis laterais amovíveis, filtros F6+F6 e F8, isolamento de lã de rocha de 25 mm de espessura e 40 kg/m³. (material) | 1.000 | 3836.63 | 3836.63 |
| mt42tsb297a | Ud | Bateria de expansão directa, para recuperador de calor ar-ar. (material) | 1.000 | 1060.80 | 1060.80 |
| mo005 | h | Oficial de 1ª instalador de ar condicionado. (mão de obra) | 0.865 | 23.31 | 20.16 |
| mo104 | h | Ajudante de instalador de ar condicionado. (mão de obra) | 0.865 | 22.09 | 19.11 |
| % | % | Custos directos complementares | 2 % | 4936.70 | 98.73 |
|  |  | Custos directos |  |  | 5035.43 |
