# Unidade água-água, bomba de calor geotérmica, para aquecimento e arrefecimento

- Propriedade do ficheiro: CYPE INGENIEROS, S.A.
- Formato: FIEBDC-3/2002
- Moeda: EUR
- Custos indirectos: 3.00 %
- IVA: 23.00 %

## I Instalações

### IC Aquecimento, arrefecimento, climatização e A.Q.S.

#### ICV Unidades centrais para aquecimento, arrefecimento, climatização e A.Q.S.

**ICV210** Ud Unidade água-água, bomba de calor geotérmica, para aquecimento e arrefecimento.
Bomba de calor reversível, água-água, geotérmica, alimentação monofásica a 230 V, potência calorífica nominal 6,95 kW (temperatura de entrada da água ao condensador 30°C, temperatura de saída da água do condensador 35°C, temperatura de entrada da água o evaporador 10°C, temperatura de saída da água do evaporador 7°C) (COP 4,6), potência frigorífica nominal 5 kW (temperatura de entrada da água o evaporador 12°C, temperatura de saída da água do evaporador 7°C, temperatura de entrada da água ao condensador 30°C, temperatura de saída da água do condensador 35°C) (EER 3,16), potência sonora 31,15 dBA, dimensões 1230x650x695 mm, peso 133 kg, para gás R-410A, com envolvente de chapa de aço galvanizado com isolamento sonoro e painel frontal de plástico ABS, compressor de tipo scroll, válvula de segurança regulada a 3 bar, purgador automático de ar, suportes anti-vibratórios, permutadores de placas soldadas de aço inoxidável AISI 316, módulo hidráulico para cada circuito, formado por bomba de circulação de três velocidades, pressostato diferencial de caudal e vaso de expansão, módulo de controlo por microprocessador, ecrã de controlo no painel frontal e sondas de gelo, de temperatura de água e de temperatura exterior. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcg010a | Ud | Bomba de calor reversível, água-água, geotérmica, alimentação monofásica a 230 V, potência calorífica nominal 6,95 kW (temperatura de entrada da água ao condensador 30°C, temperatura de saída da água do condensador 35°C, temperatura de entrada da água o evaporador 10°C, temperatura de saída da água do evaporador 7°C) (COP 4,6), potência frigorífica nominal 5 kW (temperatura de entrada da água o evaporador 12°C, temperatura de saída da água do evaporador 7°C, temperatura de entrada da água ao condensador 30°C, temperatura de saída da água do condensador 35°C) (EER 3,16), potência sonora 31,15 dBA, dimensões 1230x650x695 mm, peso 133 kg, para gás R-410A, com envolvente de chapa de aço galvanizado com isolamento sonoro e painel frontal de plástico ABS, compressor de tipo scroll, válvula de segurança regulada a 3 bar, purgador automático de ar, suportes anti-vibratórios, permutadores de placas soldadas de aço inoxidável AISI 316, módulo hidráulico para cada circuito, formado por bomba de circulação de três velocidades, pressostato diferencial de caudal e vaso de expansão, módulo de controlo por microprocessador, ecrã de controlo no painel frontal e sondas de gelo, de temperatura de água e de temperatura exterior. (material) | 1.000 | 2625.00 | 2625.00 |
| mt37www050c | Ud | União anti-vibração, de borracha, com rosca de 1", para uma pressão máxima de funcionamento de 10 bar. (material) | 4.000 | 24.69 | 98.76 |
| mt42www050 | Ud | Termómetro bimetálico, diâmetro de esfera de 100 mm, com tomada vertical, com bainha de 1/2", escala de temperatura de 0 a 120°C. (material) | 2.000 | 54.70 | 109.40 |
| mt37sve010d | Ud | Válvula de esfera de latão niquelado para enroscar de 1". (material) | 4.000 | 12.15 | 48.60 |
| mo005 | h | Oficial de 1ª instalador de ar condicionado. (mão de obra) | 7.187 | 23.31 | 167.53 |
| mo104 | h | Ajudante de instalador de ar condicionado. (mão de obra) | 7.187 | 22.09 | 158.76 |
| % | % | Custos directos complementares | 2 % | 3208.05 | 64.16 |
|  |  | Custos directos |  |  | 3272.21 |
