# Telerruptor de 2 módulos, tetrapolar (4P), de 16 A

- Propriedade do ficheiro: CYPE INGENIEROS, S.A.
- Formato: FIEBDC-3/2002
- Moeda: EUR
- Custos indirectos: 3.00 %
- IVA: 23.00 %

## I Instalações

### IE Eléctricas

#### IEX Aparelhagem

**IEX100** Ud Telerruptor de 2 módulos, tetrapolar (4P), de 16 A.
Telerruptor de 2 módulos, tetrapolar (4P), de 16 A. Totalmente montado, ligado e testado.
Inclui: Montagem e ligação do elemento.
Critério de medição de projecto: Número de unidades previstas, segundo documentação gráfica de Projecto.
Critério de medição de obra: Medir-se-á o número de unidades realmente executadas segundo especificações de Projecto.

| Código | Un | Descrição | Rendimento | Preço | Importância |
|---|---|---|---|---|---|
| mt35cgm032c | Ud | Telerruptor de 2 módulos, tetrapolar (4P), de 16 A inclusive acessórios de montagem, segundo EN 60669-1 e EN 60669-2-2. (material) | 1.000 | 94.26 | 94.26 |
| mo003 | h | Oficial de 1ª electricista. (mão de obra) | 0.311 | 19.38 | 6.03 |
| % | % | Custos directos complementares | 2 % | 100.29 | 2.01 |
|  |  | Custos directos |  |  | 102.30 |
