# Colector

- Propriedade do ficheiro: CYPE INGENIEROS, S.A.
- Formato: FIEBDC-3/2002
- Moeda: EUR
- Custos indirectos: 3.00 %
- IVA: 23.00 %

## I Instalações

### IG Gases combustíveis

#### IGI Instalação interior

**IGI025** Ud Colector.
Colector de cobre, com entrada de 3/4" de diâmetro e três derivações de 1/2" de diâmetro, para união roscada, manómetro de aço inoxidável e válvula de esfera de latão com comando de borboleta. Inclusive tomada de terra, elementos de montagem e outros acessórios necessários para o seu correcto funcionamento.
Inclui: Marcação. Colocação e fixação do colector. Montagem, ligação e verificação do seu correcto funcionamento.
Critério de medição de projecto: Número de unidades previstas, segundo documentação gráfica de Projecto.
Critério de medição de obra: Medir-se-á o número de unidades realmente executadas segundo especificações de Projecto.

| Código | Un | Descrição | Rendimento | Preço | Importância |
|---|---|---|---|---|---|
| mt43acc010a | Ud | Colector de cobre, com entrada de 3/4" de diâmetro e três derivações de 1/2" de diâmetro, para união roscada. (material) | 1.000 | 72.17 | 72.17 |
| mt43acc020 | Ud | Manómetro de aço inoxidável para uma pressão de 0 a 600 mbar, de 100 mm de diâmetro, rosca de ligação de 1/2" e precisão do 0,5%. (material) | 1.000 | 94.58 | 94.58 |
| mt43acv060a | Ud | Válvula de esfera de latão com comando de borboleta, com rosca cilíndrica GAS fêmea-macho de 1/2" de diâmetro, PN=5 bar, segundo NP EN 331. (material) | 1.000 | 12.60 | 12.60 |
| mt35ttc010a | m | Condutor de cobre nu, de 25 mm². (material) | 2.000 | 1.30 | 2.60 |
| mt35ttc030 | Ud | Abraçadeira de latão. (material) | 1.000 | 1.40 | 1.40 |
| mt35tte010b | Ud | Eléctrodo para rede de terra cobreado com 300 µm, fabricado em aço, de 15 mm de diâmetro e 2 m de comprimento. (material) | 1.000 | 18.00 | 18.00 |
| mo010 | h | Oficial de 1ª instalador de gás. (mão de obra) | 0.451 | 23.31 | 10.51 |
| mo109 | h | Ajudante de instalador de gás. (mão de obra) | 0.451 | 22.09 | 9.96 |
| % | % | Custos directos complementares | 2 % | 221.82 | 4.44 |
|  |  | Custos directos |  |  | 226.26 |
