# Colector

- Propriedade do ficheiro: CYPE INGENIEROS, S.A.
- Formato: FIEBDC-3/2002
- Moeda: EUR
- Custos indirectos: 3.00 %
- IVA: 23.00 %

## I Instalações

### IG Gases combustíveis

#### IGI Instalação interior

**IGI025** Ud Colector.
Colector de cobre, com entrada de 3/4" de diâmetro e cinco derivações de 1/2" de diâmetro, para união roscada e manómetro de aço inoxidável. Inclusive, elementos de montagem e outros acessórios necessários para o seu correcto funcionamento.
Inclui: Marcação. Colocação e fixação do colector. Montagem, ligação e verificação do seu correcto funcionamento.
Critério de medição de projecto: Número de unidades previstas, segundo documentação gráfica de Projecto.
Critério de medição de obra: Medir-se-á o número de unidades realmente executadas segundo especificações de Projecto.

| Código | Un | Descrição | Rendimento | Preço | Importância |
|---|---|---|---|---|---|
| mt43acc010e | Ud | Colector de cobre, com entrada de 3/4" de diâmetro e cinco derivações de 1/2" de diâmetro, para união roscada. (material) | 1.000 | 92.15 | 92.15 |
| mt43acc020 | Ud | Manómetro de aço inoxidável para uma pressão de 0 a 600 mbar, de 100 mm de diâmetro, rosca de ligação de 1/2" e precisão do 0,5%. (material) | 1.000 | 94.58 | 94.58 |
| mo010 | h | Oficial de 1ª instalador de gás. (mão de obra) | 0.343 | 23.31 | 8.00 |
| mo109 | h | Ajudante de instalador de gás. (mão de obra) | 0.343 | 22.09 | 7.58 |
| % | % | Custos directos complementares | 2 % | 202.31 | 4.05 |
|  |  | Custos directos |  |  | 206.36 |
