# Luminária para indústria. Instalação suspensa

- Propriedade do ficheiro: CYPE INGENIEROS, S.A.
- Formato: FIEBDC-3/2002
- Moeda: EUR
- Custos indirectos: 3.00 %
- IVA: 23.00 %

## I Instalações

### II Iluminação

#### III Instalação interior

**III070** Ud Luminária para indústria. Instalação suspensa.
Luminária para indústria, de chapa de aço, acabamento termoesmaltado, de cor grafite acabamento texturizado, regulação de 1 a 10 V, de 235 W, alimentação a 220/240 V e 50-60 Hz, de 640x920x106 mm, com lâmpada LED, temperatura de cor 4000 K, óptica formada por reflector de alto rendimento, feixe de luz extensivo, altura máxima de instalação 5 m, difusor de polimetilmetacrilato (PMMA), índice de reprodução cromática maior de 80, fluxo luminoso 25036 lúmens, grau de protecção IP65, com cabo tripolar, com condutor flexível de cobre classe 5 de 1 mm² de secção, com isolamento livre de halogéneos, IEC 60502-1, de 1,5 m de comprimento e quatro pontos de ancoragem, com sistema com cabo de aço para instalação de luminária suspensa regulável em altura. Instalação suspensa.
Inclui: Marcação. Montagem, ligação e verificação do seu correcto funcionamento.
Critério de medição de projecto: Número de unidades previstas, segundo documentação gráfica de Projecto.
Critério de medição de obra: Medir-se-á o número de unidades realmente executadas segundo especificações de Projecto.

| Código | Un | Descrição | Rendimento | Preço | Importância |
|---|---|---|---|---|---|
| mt34lle200lv | Ud | Luminária para indústria, de chapa de aço, acabamento termoesmaltado, de cor grafite acabamento texturizado, regulação de 1 a 10 V, de 235 W, alimentação a 220/240 V e 50-60 Hz, de 640x920x106 mm, com lâmpada LED, temperatura de cor 4000 K, óptica formada por reflector de alto rendimento, feixe de luz extensivo, altura máxima de instalação 5 m, difusor de polimetilmetacrilato (PMMA), índice de reprodução cromática maior de 80, fluxo luminoso 25036 lúmens, grau de protecção IP65, com cabo tripolar, com condutor flexível de cobre classe 5 de 1 mm² de secção, com isolamento livre de halogéneos, IEC 60502-1, de 1,5 m de comprimento e quatro pontos de ancoragem, para suspender do tecto ou estrutura. (material) | 1.000 | 1003.93 | 1003.93 |
| mt34lle201b | Ud | Sistema com cabo de aço para instalação de luminária suspensa regulável em altura. (material) | 1.000 | 47.59 | 47.59 |
| mo003 | h | Oficial de 1ª electricista. (mão de obra) | 0.268 | 23.31 | 6.25 |
| mo102 | h | Ajudante de electricista. (mão de obra) | 0.268 | 22.09 | 5.92 |
| % | % | Custos directos complementares | 2 % | 1063.69 | 21.27 |
|  |  | Custos directos |  |  | 1084.96 |
