# Luminária para indústria. Instalação suspensa

- Propriedade do ficheiro: CYPE INGENIEROS, S.A.
- Formato: FIEBDC-3/2002
- Moeda: EUR
- Custos indirectos: 3.00 %
- IVA: 23.00 %

## I Instalações

### II Iluminação

#### III Instalação interior

**III070** Ud Luminária para indústria. Instalação suspensa.
Luminária para indústria, de chapa de aço, acabamento termoesmaltado, de cor grafite acabamento texturizado, regulação DALI, de 390 W, alimentação a 220/240 V e 50-60 Hz, de 640x1200x104 mm, com lâmpada LED, temperatura de cor 4000 K, óptica formada por reflector de alto rendimento, feixe de luz intensivo, altura máxima de instalação 20 m, difusor de polimetilmetacrilato (PMMA), índice de reprodução cromática maior de 80, fluxo luminoso 48196 lúmens, grau de protecção IP54, com cabo tripolar, com condutor flexível de cobre classe 5 de 1 mm² de secção, com isolamento livre de halogéneos, IEC 60502-1, de 1,5 m de comprimento e quatro pontos de ancoragem, com sistema com cabo de aço para instalação de luminária suspensa regulável em altura. Instalação suspensa.
Inclui: Marcação. Montagem, ligação e verificação do seu correcto funcionamento.
Critério de medição de projecto: Número de unidades previstas, segundo documentação gráfica de Projecto.
Critério de medição de obra: Medir-se-á o número de unidades realmente executadas segundo especificações de Projecto.

| Código | Un | Descrição | Rendimento | Preço | Importância |
|---|---|---|---|---|---|
| mt34lle205l | Ud | Luminária para indústria, de chapa de aço, acabamento termoesmaltado, de cor grafite acabamento texturizado, regulação DALI, de 390 W, alimentação a 220/240 V e 50-60 Hz, de 640x1200x104 mm, com lâmpada LED, temperatura de cor 4000 K, óptica formada por reflector de alto rendimento, feixe de luz intensivo, altura máxima de instalação 20 m, difusor de polimetilmetacrilato (PMMA), índice de reprodução cromática maior de 80, fluxo luminoso 48196 lúmens, grau de protecção IP54, com cabo tripolar, com condutor flexível de cobre classe 5 de 1 mm² de secção, com isolamento livre de halogéneos, IEC 60502-1, de 1,5 m de comprimento e quatro pontos de ancoragem, para suspender do tecto ou estrutura. (material) | 1.000 | 1760.36 | 1760.36 |
| mt34lle201b | Ud | Sistema com cabo de aço para instalação de luminária suspensa regulável em altura. (material) | 1.000 | 47.59 | 47.59 |
| mo003 | h | Oficial de 1ª electricista. (mão de obra) | 0.268 | 23.31 | 6.25 |
| mo102 | h | Ajudante de electricista. (mão de obra) | 0.268 | 22.09 | 5.92 |
| % | % | Custos directos complementares | 2 % | 1820.12 | 36.40 |
|  |  | Custos directos |  |  | 1856.52 |
