# Luminária. Instalação em superfície

- Propriedade do ficheiro: CYPE INGENIEROS, S.A.
- Formato: FIEBDC-3/2002
- Moeda: EUR
- Custos indirectos: 3.00 %
- IVA: 23.00 %

## I Instalações

### II Iluminação

#### III Instalação interior

**III140** Ud Luminária. Instalação em superfície.
Luminária quadrada de tecto de altura reduzida, de 650x650x87 mm, para 4 lâmpadas fluorescentes T5 de 14 W; corpo de luminária de alumínio extrudido acabamento termoesmaltado de cor branca; óptica formada por difusor opalino de polimetilmetacrilato (PMMA) termomoldado; balastro electrónico; protecção IP20 e isolamento classe F. Instalação em superfície. Inclusive lâmpadas.
Inclui: Marcação. Montagem, ligação e verificação do seu correcto funcionamento.
Critério de medição de projecto: Número de unidades previstas, segundo documentação gráfica de Projecto.
Critério de medição de obra: Medir-se-á o número de unidades realmente executadas segundo especificações de Projecto.

| Código | Un | Descrição | Rendimento | Preço | Importância |
|---|---|---|---|---|---|
| mt34ode190jc | Ud | Luminária quadrada de tecto de altura reduzida, de 650x650x87 mm, para 4 lâmpadas fluorescentes T5 de 14 W; corpo de luminária de alumínio extrudido acabamento termoesmaltado de cor branca; óptica formada por difusor opalino de polimetilmetacrilato (PMMA) termomoldado; balastro electrónico; protecção IP20 e isolamento classe F. (material) | 1.000 | 389.43 | 389.43 |
| mt34tuf010a | Ud | Tubo fluorescente T5 de 14 W. (material) | 4.000 | 5.55 | 22.20 |
| mo003 | h | Oficial de 1ª electricista. (mão de obra) | 0.161 | 21.36 | 3.44 |
| mo102 | h | Ajudante de electricista. (mão de obra) | 0.161 | 20.25 | 3.26 |
| % | % | Custos directos complementares | 2 % | 418.33 | 8.37 |
|  |  | Custos directos |  |  | 426.70 |
