# Luminária. Instalação em superfície

- Propriedade do ficheiro: CYPE INGENIEROS, S.A.
- Formato: FIEBDC-3/2002
- Moeda: EUR
- Custos indirectos: 3.00 %
- IVA: 23.00 %

## I Instalações

### II Iluminação

#### III Instalação interior

**III140** Ud Luminária. Instalação em superfície.
Luminária rectangular de altura reduzida, de 662x240x74 mm, para 2 lâmpadas fluorescentes TL de 18 W, com corpo de luminária de chapa de aço lacado em cor branca e lâminas transversais estriadas; reflector de alumínio, acabamento brilhante; balastro magnético; protecção IP20 e isolamento classe F. Instalação em superfície. Inclusive lâmpadas.
Inclui: Marcação. Montagem, ligação e verificação do seu correcto funcionamento.
Critério de medição de projecto: Número de unidades previstas, segundo documentação gráfica de Projecto.
Critério de medição de obra: Medir-se-á o número de unidades realmente executadas segundo especificações de Projecto.

| Código | Un | Descrição | Rendimento | Preço | Importância |
|---|---|---|---|---|---|
| mt34lam100aa | Ud | Luminária rectangular de altura reduzida, de 662x240x74 mm, para 2 lâmpadas fluorescentes TL de 18 W, com corpo de luminária de chapa de aço lacado em cor branca e lâminas transversais estriadas; reflector de alumínio, acabamento brilhante; balastro magnético; protecção IP20 e isolamento classe F, para instalar na superfície. (material) | 1.000 | 80.47 | 80.47 |
| mt34tuf010k | Ud | Tubo fluorescente TL de 18 W. (material) | 2.000 | 8.29 | 16.58 |
| mo003 | h | Oficial de 1ª electricista. (mão de obra) | 0.161 | 21.36 | 3.44 |
| mo102 | h | Ajudante de electricista. (mão de obra) | 0.161 | 20.25 | 3.26 |
| % | % | Custos directos complementares | 2 % | 103.75 | 2.08 |
|  |  | Custos directos |  |  | 105.83 |
