# Luminária. Instalação em superfície

- Propriedade do ficheiro: CYPE INGENIEROS, S.A.
- Formato: FIEBDC-3/2002
- Moeda: EUR
- Custos indirectos: 3.00 %
- IVA: 23.00 %

## I Instalações

### II Iluminação

#### III Instalação interior

**III140** Ud Luminária. Instalação em superfície.
Luminária de tecto de altura reduzida e luz reflectida, de 585x550x56 mm, para 2 lâmpadas fluorescentes TC-L de 55 W, com corpo de luminária formado por perfis de alumínio extrudido e cabeceira de 3 mm de espessura, acabamento termoesmaltado, de cor branca; reflector de chapa de aço, acabamento termoesmaltado, de cor branca; protecção IP20 e isolamento classe F. Instalação em superfície. Inclusive lâmpadas.
Inclui: Marcação. Montagem, ligação e verificação do seu correcto funcionamento.
Critério de medição de projecto: Número de unidades previstas, segundo documentação gráfica de Projecto.
Critério de medição de obra: Medir-se-á o número de unidades realmente executadas segundo especificações de Projecto.

| Código | Un | Descrição | Rendimento | Preço | Importância |
|---|---|---|---|---|---|
| mt34ode010tg | Ud | Luminária de tecto de altura reduzida e luz reflectida, de 585x550x56 mm, para 2 lâmpadas fluorescentes TC-L de 55 W, com corpo de luminária formado por perfis de alumínio extrudido e cabeceira de 3 mm de espessura, acabamento termoesmaltado, de cor branca; reflector de chapa de aço, acabamento termoesmaltado, de cor branca; protecção IP20 e isolamento classe F. (material) | 1.000 | 259.40 | 259.40 |
| mt34tuf020j | Ud | Lâmpada fluorescente compacta TC-L de 55 W. (material) | 2.000 | 6.35 | 12.70 |
| mo003 | h | Oficial de 1ª electricista. (mão de obra) | 0.161 | 21.36 | 3.44 |
| mo102 | h | Ajudante de electricista. (mão de obra) | 0.161 | 20.25 | 3.26 |
| % | % | Custos directos complementares | 2 % | 278.80 | 5.58 |
|  |  | Custos directos |  |  | 284.38 |
