# Luminária. Instalação em superfície

- Propriedade do ficheiro: CYPE INGENIEROS, S.A.
- Formato: FIEBDC-3/2002
- Moeda: EUR
- Custos indirectos: 3.00 %
- IVA: 23.00 %

## I Instalações

### II Iluminação

#### III Instalação interior

**III140** Ud Luminária. Instalação em superfície.
Luminária rectangular industrial de luz directa, de 690x600x154 mm, para 4 lâmpadas fluorescentes TC-L de 55 W; corpo de luminária de chapa de aço, acabamento lacado, de cor branca com aro de alumínio extrudido e cantoneiras de silicone; óptica intensiva de alumínio; difusor de policarbonato transparente; balastro electrónico; com graus de protecção IP65 e IK09. Instalação em superfície. Inclusive lâmpadas.
Inclui: Marcação. Montagem, ligação e verificação do seu correcto funcionamento.
Critério de medição de projecto: Número de unidades previstas, segundo documentação gráfica de Projecto.
Critério de medição de obra: Medir-se-á o número de unidades realmente executadas segundo especificações de Projecto.

| Código | Un | Descrição | Rendimento | Preço | Importância |
|---|---|---|---|---|---|
| mt34lam140as | Ud | Luminária rectangular industrial de luz directa, de 690x600x154 mm, para 4 lâmpadas fluorescentes TC-L de 55 W; corpo de luminária de chapa de aço, acabamento lacado, de cor branca com aro de alumínio extrudido e cantoneiras de silicone; óptica intensiva de alumínio; difusor de policarbonato transparente; balastro electrónico; com graus de protecção IP65 e IK09, para instalar na superfície. (material) | 1.000 | 464.49 | 464.49 |
| mt34tuf020j | Ud | Lâmpada fluorescente compacta TC-L de 55 W. (material) | 4.000 | 6.35 | 25.40 |
| mo003 | h | Oficial de 1ª electricista. (mão de obra) | 0.161 | 21.36 | 3.44 |
| mo102 | h | Ajudante de electricista. (mão de obra) | 0.161 | 20.25 | 3.26 |
| % | % | Custos directos complementares | 2 % | 496.59 | 9.93 |
|  |  | Custos directos |  |  | 506.52 |
