# Luminária de superfície para cabeçeira de cama de hospital "LLEDÓ"

- Propriedade do ficheiro: CYPE INGENIEROS, S.A.
- Formato: FIEBDC-3/2002
- Moeda: EUR
- Custos indirectos: 3.00 %
- IVA: 23.00 %

## I Instalações

### II Iluminação

#### III Instalação interior

**III026** Ud Luminária de superfície para cabeçeira de cama de hospital "LLEDÓ".
Luminária rectangular para cabeçeira de cama de hospital, de alumínio extrudido, acabamento termoesmaltado, de cor RAL 9006, não regulável, série Medical 900, referência 9980010840966GA "LLEDÓ", de 206x966x74 mm, com lâmpada LED LED840, temperatura de cor 4000 K, de 20 W, de luz directa, lâmpada LED LED840, temperatura de cor 4000 K, de 14 W, de luz indirecta, óptica formada por dois reflectores interiores de cor branca, difusores de policarbonato, índice de reprodução cromática maior de 80, fluxo luminoso 1100 lúmens de luz directa, fluxo luminoso 2000 lúmens de luz indirecta, alimentação a 220/240 V e 50-60 Hz, grau de protecção IP40. Instalação em superfície.
Inclui: Marcação. Montagem, ligação e verificação do seu correcto funcionamento.
Critério de medição de projecto: Número de unidades previstas, segundo documentação gráfica de Projecto.
Critério de medição de obra: Medir-se-á o número de unidades realmente executadas segundo especificações de Projecto.

| Código | Un | Descrição | Rendimento | Preço | Importância |
|---|---|---|---|---|---|
| mt34lle190a | Ud | Luminária rectangular para cabeçeira de cama de hospital, de alumínio extrudido, acabamento termoesmaltado, de cor RAL 9006, não regulável, série Medical 900, referência 9980010840966GA "LLEDÓ", de 206x966x74 mm, com lâmpada LED LED840, temperatura de cor 4000 K, de 20 W, de luz directa, lâmpada LED LED840, temperatura de cor 4000 K, de 14 W, de luz indirecta, óptica formada por dois reflectores interiores de cor branca, difusores de policarbonato, índice de reprodução cromática maior de 80, fluxo luminoso 1100 lúmens de luz directa, fluxo luminoso 2000 lúmens de luz indirecta, alimentação a 220/240 V e 50-60 Hz, grau de protecção IP40. (material) | 1.000 | 626.00 | 626.00 |
| mo003 | h | Oficial de 1ª electricista. (mão de obra) | 0.268 | 19.73 | 5.29 |
| mo102 | h | Ajudante de electricista. (mão de obra) | 0.268 | 18.70 | 5.01 |
| % | % | Custos directos complementares | 2 % | 636.30 | 12.73 |
|  |  | Custos directos |  |  | 649.03 |
