# Luminária quadrada de tecto Downlight de óptica orientável

- Propriedade do ficheiro: CYPE INGENIEROS, S.A.
- Formato: FIEBDC-3/2002
- Moeda: EUR
- Custos indirectos: 3.00 %
- IVA: 23.00 %

## I Instalações

### II Iluminação

#### III Instalação interior

**III110** Ud Luminária quadrada de tecto Downlight de óptica orientável, de 100x100x71 mm, para 1 led de 4 W, de cor branca quente (3000K); com aro exterior e corpo interior de alumínio injectado, acabamento termoesmaltado, de cor branca; protecção IP20 e isolamento classe F; instalação em superfície. Inclusive lâmpadas.
Luminária quadrada de tecto Downlight de óptica orientável, de 100x100x71 mm, para 1 led de 4 W, de cor branca quente (3000K); com aro exterior e corpo interior de alumínio injectado, acabamento termoesmaltado, de cor branca; protecção IP20 e isolamento classe F; instalação em superfície. Inclusive lâmpadas.
Inclui: Marcação. Montagem, ligação e verificação do seu correcto funcionamento.
Critério de medição de projecto: Número de unidades previstas, segundo documentação gráfica de Projecto.
Critério de medição de obra: Medir-se-á o número de unidades realmente executadas segundo especificações de Projecto.

| Código | Un | Descrição | Rendimento | Preço | Importância |
|---|---|---|---|---|---|
| mt34ode440aa | Ud | Luminária quadrada de tecto Downlight de óptica orientável, de 100x100x71 mm, para 1 led de 4 W, de cor branca quente (3000K), com aro exterior e corpo interior de alumínio injectado, acabamento termoesmaltado, de cor branca; protecção IP20 e isolamento classe F. (material) | 1.000 | 119.86 | 119.86 |
| mo003 | h | Oficial de 1ª electricista. (mão de obra) | 0.161 | 19.38 | 3.12 |
| mo102 | h | Ajudante de electricista. (mão de obra) | 0.161 | 18.37 | 2.96 |
| % | % | Custos directos complementares | 2 % | 125.94 | 2.52 |
|  |  | Custos directos |  |  | 128.46 |
