# Iluminação de emergência em garagem

- Propriedade do ficheiro: CYPE INGENIEROS, S.A.
- Formato: FIEBDC-3/2002
- Moeda: EUR
- Custos indirectos: 3.00 %
- IVA: 23.00 %

## I Instalações

### IO Contra incêndios

#### IOA Iluminação de emergência

**IOA010** Ud Iluminação de emergência em garagem.
Luminária de emergência estanque, com tubo linear fluorescente, 8 W - G5, fluxo luminoso 240 lúmens, carcaça de 405x134x134 mm, classe I, IP65, com baterias de Ni-Cd de alta temperatura, autonomia de 1 h, alimentação a 230 V, tempo de carga 24 h. Instalação em superfície em garagem. Inclusive acessórios e elementos de fixação.
Inclui: Marcação. Fixação e nivelação. Montagem, ligação e verificação do seu correcto funcionamento.
Critério de medição de projecto: Número de unidades previstas, segundo documentação gráfica de Projecto.
Critério de medição de obra: Medir-se-á o número de unidades realmente executadas segundo especificações de Projecto.

| Código | Un | Descrição | Rendimento | Preço | Importância |
|---|---|---|---|---|---|
| mt34aem020b | Ud | Luminária de emergência estanque, com tubo linear fluorescente, 8 W - G5, fluxo luminoso 240 lúmens, carcaça de 405x134x134 mm, classe I, IP65, com baterias de Ni-Cd de alta temperatura, autonomia de 1 h, alimentação a 230 V, tempo de carga 24 h. Inclusive acessórios e elementos de fixação. (material) | 1.000 | 125.27 | 125.27 |
| mo003 | h | Oficial de 1ª electricista. (mão de obra) | 0.215 | 21.36 | 4.59 |
| mo102 | h | Ajudante de electricista. (mão de obra) | 0.215 | 20.25 | 4.35 |
| % | % | Custos directos complementares | 2 % | 134.21 | 2.68 |
|  |  | Custos directos |  |  | 136.89 |
