# Revestimento ignífugo com pasta aquosa, de alta elasticidade e ligeiramente intumescente, de cor branca, aplicada em camada de 1 mm, para vedação de passagens de cabos e canalizações de cabos

- Propriedade do ficheiro: CYPE INGENIEROS, S.A.
- Formato: FIEBDC-3/2002
- Moeda: EUR
- Custos indirectos: 3.00 %
- IVA: 23.00 %

## I Instalações

### IO Contra incêndios

#### IOJ Protecção passiva contra incêndios

**IOJ012** m² Revestimento ignífugo com pasta aquosa, de alta elasticidade e ligeiramente intumescente, de cor branca, aplicada em camada de 1 mm, para vedação de passagens de cabos e canalizações de cabos.
Fornecimento e instalação de sistema de vedação de aberturas com revestimento ignífugo formado por pasta aquosa, de alta elasticidade e ligeiramente intumescente, de cor branca, aplicada em camada de 1 mm com espátula ou pistola de alta pressão, para evitar que um fogo se propague de um sector para outro através da abertura por onde passam os cabos das instalações. Inclusive p/p de limpeza e preparação da superfície suporte.
Inclui: Limpeza e preparação da superfície suporte. Aplicação das demãos de revestimento necessárias, através de pistola ou espátula, até conseguir a espessura solicitada.
Critério de medição de projecto: Superfície medida segundo documentação gráfica de Projecto.
Critério de medição de obra: Medir-se-á a superfície realmente executada segundo especificações de Projecto.

| Código | Un | Descrição | Rendimento | Preço | Importância |
|---|---|---|---|---|---|
| mt16lrw101a | kg | Pasta aquosa, de alta elasticidade e ligeiramente intumescente, de cor branca, para revestimentos ignífugos sobre suportes de lã de rocha (painéis, mangas) ou em sistemas de vedação de aberturas de passagem de cabos. (material) | 1.800 | 27.06 | 48.71 |
| mo032 | h | Oficial de 1ª aplicador de produtos impermeabilizantes. (mão de obra) | 0.159 | 16.85 | 2.68 |
| mo070 | h | Ajudante de aplicador de produtos impermeabilizantes. (mão de obra) | 0.159 | 16.45 | 2.62 |
| % | % | Custos directos complementares | 2 % | 54.01 | 1.08 |
|  |  | Custos directos |  |  | 55.09 |
