# Faixa corta-fogo horizontal

- Propriedade do ficheiro: CYPE INGENIEROS, S.A.
- Formato: FIEBDC-3/2002
- Moeda: EUR
- Custos indirectos: 3.00 %
- IVA: 23.00 %

## I Instalações

### IO Contra incêndios

#### IOJ Protecção passiva contra incêndios

**IOJ041** m² Faixa corta-fogo horizontal, de 1 m de largura, com uma resistência ao fogo EI 90, para edifício de uso industrial, fixada mecanicamente à parede meeira com substrutura suporte, sistema D113-FC.es 02 "KNAUF", composta por 3 placas de gesso laminado DF / EN 520 - 1200 / comprimento / 15 / com os bordos longitudinais afinados, corta-fogo "KNAUF", fixadas à subestrutura suporte composta por canais e montantes, formando esquadros separados 750 mm entre si, conectores e mestras separadas 400 mm entre si. Inclusive parafusos para a fixação das placas, e massa e fita para o tratamento de juntas.
Faixa corta-fogo horizontal, de 1 m de largura, com uma resistência ao fogo EI 90, para edifício de uso industrial, fixada mecanicamente à parede meeira com substrutura suporte, sistema D113-FC.es 02 "KNAUF", composta por 3 placas de gesso laminado DF / EN 520 - 1200 / comprimento / 15 / com os bordos longitudinais afinados, corta-fogo "KNAUF", fixadas à subestrutura suporte composta por canais e montantes, formando esquadros separados 750 mm entre si, conectores e mestras separadas 400 mm entre si. Inclusive parafusos para a fixação das placas, e massa e fita para o tratamento de juntas.
Inclui: Marcação. Formação dos esquadros com canais e montantes. Colocação e fixação dos esquadros. Instalação de conectores. Colocação à pressão das mestras contra os conectores. Colocação e fixação dos perfis perimetrais. Preparação e corte das placas. Aparafusamento das placas aos perfis perimetrais e às mestras. Tratamento de juntas.
Critério de medição de projecto: Superfície medida segundo documentação gráfica de Projecto.
Critério de medição de obra: Medir-se-á a superfície realmente executada segundo especificações de Projecto.

| Código | Un | Descrição | Rendimento | Preço | Importância |
|---|---|---|---|---|---|
| mt12pak020b | m | Canal 75/40/0,7 mm GRC 0,70 "KNAUF" de aço Z2 (Z275) galvanizado normal, para sistema Aquapanel Outdoor. Segundo EN 14195. (material) | 3.130 | 2.81 | 8.80 |
| mt12pak030ba | m | Montante 75/50/0,7 mm GRC 0,7 "KNAUF" de aço Z2 (Z275) galvanizado normal, para sistema Aquapanel Outdoor. Segundo EN 14195. (material) | 1.170 | 3.25 | 3.80 |
| mt12pek020xa | Ud | Conector, para mestra 60/27, "KNAUF". (material) | 3.900 | 0.34 | 1.33 |
| mt12pfk011a | m | Mestra 60/27 "KNAUF" de chapa de aço galvanizado. (material) | 3.000 | 1.23 | 3.69 |
| mt12ptk010ba | Ud | Parafuso LB "KNAUF" 3,5x9,5. (material) | 32.000 | 0.01 | 0.32 |
| mt12ptk010ab | Ud | Parafuso LN "KNAUF" 3,5x11. (material) | 16.000 | 0.01 | 0.16 |
| mt12ptk030 | Ud | Fixação "KNAUF" para betão. (material) | 3.400 | 0.38 | 1.29 |
| mt12pfk012a | m | Perfil U 30/30 de chapa de aço galvanizado, sistemas "KNAUF", espessura 0,55 mm. (material) | 1.000 | 0.98 | 0.98 |
| mt12ppk010eb | m² | Placa de gesso laminado DF / EN 520 - 1200 / comprimento / 15 / com os bordos longitudinais afinados, corta-fogo "KNAUF"; Euroclasse A2-s1, d0 de reacção ao fogo, segundo NP EN 13501-1. (material) | 3.150 | 7.37 | 23.22 |
| mt12ptk010cc | Ud | Parafuso autoperfurante TN "KNAUF" 3,5x25. (material) | 17.000 | 0.01 | 0.17 |
| mt12ptk010cf | Ud | Parafuso autoperfurante TN "KNAUF" 3,5x45. (material) | 17.000 | 0.01 | 0.17 |
| mt12ptk010cg | Ud | Parafuso autoperfurante TN "KNAUF" 3,9x55. (material) | 17.000 | 0.01 | 0.17 |
| mt12pik020n | kg | Massa de juntas Uniflott GLS "KNAUF", de presa normal (45 minutos), intervalo de temperatura de trabalho de 10 a 30°C, para aplicação manual sem fita de juntas, segundo EN 13963. (material) | 0.800 | 0.25 | 0.20 |
| mt12pik010e | kg | Massa de juntas Jointfiller 24H "KNAUF", Euroclasse A2-s1, d0 de reacção ao fogo, segundo NP EN 13501-1, intervalo de temperatura de trabalho de 5 a 30°C, para aplicação manual com fita de juntas, segundo EN 13963. (material) | 0.900 | 0.82 | 0.74 |
| mt12pck010a | m | Fita de juntas "KNAUF" de 50 mm de largura. (material) | 0.900 | 0.03 | 0.03 |
| mo011 | h | Oficial de 1ª montador. (mão de obra) | 0.323 | 19.03 | 6.15 |
| mo080 | h | Ajudante de montador. (mão de obra) | 0.323 | 17.97 | 5.80 |
| mo053 | h | Oficial de 1ª montador de pré-fabricados interiores. (mão de obra) | 0.485 | 19.03 | 9.23 |
| mo100 | h | Ajudante de montador de pré-fabricados interiores. (mão de obra) | 0.485 | 17.97 | 8.72 |
| % | % | Custos directos complementares | 2 % | 74.97 | 1.50 |
|  |  | Custos directos |  |  | 76.47 |
