# Válvula de ventilação de ABS, de 32 mm de diâmetro, com junta elástica

- Propriedade do ficheiro: CYPE INGENIEROS, S.A.
- Formato: FIEBDC-3/2002
- Programa: Executar Gerador de preços em HTML
- Moeda: EUR
- Custos indirectos: 0.03 %
- IVA: 23.00 %

## I Instalações

### IS Drenagem de águas

#### ISD Ramais de descarga

**ISD007** Ud Válvula de ventilação de ABS, de 32 mm de diâmetro, com junta elástica.
Fornecimento e montagem de válvula de ventilação de ABS, de 32 mm de diâmetro, com diafragma, grelha de protecção contra a entrada de insectos e junta elástica de borracha, colocada através união à pressão com junta elástica. Totalmente montada.
Inclui: Marcação. Colocação. Limpeza da zona a unir, colocação da junta elástica e ligação das peças.
Critério de medição de projecto: Número de unidades previstas, segundo documentação gráfica de Projecto.
Critério de medição de obra: Medir-se-á o número de unidades realmente executadas segundo especificações de Projecto.

| Código | Un | Descrição | Rendimento | Preço | Importância |
|---|---|---|---|---|---|
| mt36vag010a | Ud | Válvula de ventilação de ABS, de 32 mm de diâmetro, com diafragma, grelha de protecção contra a entrada de insectos e junta elástica de borracha. (material) | 1.000 | 37.76 | 37.76 |
| mo007 | h | Oficial de 1ª canalizador. (mão de obra) | 0.223 | 17.41 | 3.88 |
| mo099 | h | Ajudante de canalizador. (mão de obra) | 0.223 | 16.42 | 3.66 |
| % | % | Custos directos complementares | 2 % | 45.30 | 0.91 |
|  |  | Custos directos |  |  | 46.21 |
