# Sifão de pavimento de PVC, de 110 mm de diâmetro, com grelha de aço inoxidável, embebido

- Propriedade do ficheiro: CYPE INGENIEROS, S.A.
- Formato: FIEBDC-3/2002
- Moeda: EUR
- Custos indirectos: 3.00 %
- IVA: 23.00 %

## I Instalações

### IS Drenagem de águas

#### ISD Ramais de descarga

**ISD008** Ud Sifão de pavimento de PVC, de 110 mm de diâmetro, com grelha de aço inoxidável, embebido.
Sifão de pavimento de PVC, de 110 mm de diâmetro e 90 mm de altura, com cinco entradas de 40 mm de diâmetro e uma saída de 50 mm de diâmetro, com grelha de aço inoxidável, embebido. Inclusive líquido de limpeza e adesivo para tubos e acessórios de PVC.
Inclui: Montagem, ligação e verificação do seu correcto funcionamento. Realização de ensaios.
Critério de medição de projecto: Número de unidades previstas, segundo documentação gráfica de Projecto.
Critério de medição de obra: Medir-se-á o número de unidades realmente executadas segundo especificações de Projecto.

| Código | Un | Descrição | Rendimento | Preço | Importância |
|---|---|---|---|---|---|
| mt36bsp010H | Ud | Sifão de pavimento de PVC, de 110 mm de diâmetro e 90 mm de altura, com cinco entradas de 40 mm de diâmetro e uma saída de 50 mm de diâmetro, com grelha de aço inoxidável. (material) | 1.000 | 13.11 | 13.11 |
| mo008 | h | Oficial de 1ª canalizador. (mão de obra) | 0.162 | 19.38 | 3.14 |
| mo107 | h | Ajudante de canalizador. (mão de obra) | 0.081 | 18.37 | 1.49 |
| % | % | Custos directos complementares | 2 % | 17.74 | 0.35 |
|  |  | Custos directos |  |  | 18.09 |
