# Condutas de chapa galvanizada de 0,6 mm de espessura e juntas transversais com abraçadeira tipo Metu

- Propriedade do ficheiro: CYPE INGENIEROS, S.A.
- Formato: FIEBDC-3/2002
- Moeda: EUR
- Custos indirectos: 3.00 %
- Despesas gerais: 13.00 %
- Lucro: 6.00 %
- IVA: 16.00 %

## I Instalações

### IS Drenagens e ventilação

#### ISG Ventilação mecânica para garagens

**ISG020** m² Condutas de chapa galvanizada de 0,6 mm de espessura e juntas transversais com abraçadeira tipo Metu.
Inclui: Marcação do traçado das condutas. Marcação e posterior ancoragem dos suportes das condutas. Montagem e fixação de condutas. Ligações entre a rede de condutas e os ventiladores ou caixas de ventilação. Realização de ensaios.

| Código | Un | Descrição | Rendimento | Preço | Importância |
|---|---|---|---|---|---|
| mt42con115k | Ud | Repercussão, por m², de material auxiliar para fixação à obra de condutas autoportantes para a distribuição de ar em ventilação e climatização. (material) | 1.000 | 1.51 | 1.51 |
| mt42con110k | m² | Chapa galvanizada de 0,6 mm de espessura, e juntas transversais com abraçadeira tipo Metu e vedada com massa resistente a altas temperaturas, para a formação de condutas autoportantes para a distribuição de ar em ventilação e climatização. (material) | 1.050 | 10.07 | 10.57 |
| mo011 | h | Oficial de 1ª montador de condutas de chapa metálica. (mão de obra) | 0.441 | 16.61 | 7.33 |
| mo079 | h | Ajudante de montador de condutas de chapa metálica. (mão de obra) | 0.441 | 15.62 | 6.89 |
| % | % | Custos directos complementares | 2 % | 26.30 | 0.53 |
|  |  | Custos directos |  |  | 26.83 |
