# Sistema de detecção automática de monóxido de carbono (CO) formado por central de 1 zona de detecção, detector de monóxido de carbono, e canalização com tubo de protecção colocado superficialmente

- Propriedade do ficheiro: CYPE INGENIEROS, S.A.
- Formato: FIEBDC-3/2002
- Moeda: EUR
- Custos indirectos: 3.00 %
- Despesas gerais: 13.00 %
- Lucro: 6.00 %
- IVA: 16.00 %

## I Instalações

### IS Drenagens e ventilação

#### ISG Ventilação mecânica para garagens

**ISG050** Ud Sistema de detecção automática de monóxido de carbono (CO) formado por central de 1 zona de detecção, detector de monóxido de carbono, e canalização com tubo de protecção colocado superficialmente.
Inclui: Marcação da canalização eléctrica e elementos que compõem a instalação. Colocação e fixação do tubo de protecção dos cabos. Colocação de cabos. Montagem e ligações de detectores e central.

| Código | Un | Descrição | Rendimento | Preço | Importância |
|---|---|---|---|---|---|
| mt35tpt010ke | m | Tubo rígido de PVC VD-F de 16 mm de diâmetro exterior e 1,3 mm de espessura. Resistência à compressão 1250 N, resistência ao impacto 6 joules, temperatura de trabalho -25°C até 90°C, classificação 4442, segundo NP EN 61386-1 e NP EN 61386-21, com o preço incrementado em 20% relativamente a acessórios e peças especiais. (material) | 20.000 | 1.78 | 35.60 |
| mt35cep010aa | m | Cabo unipolar H07V-U, não propagador da chama, com condutor unifilar de cobre classe 1 de 1,5 mm² de secção, com isolamento de PVC, sendo a sua tensão atribuída de 450/750 V. Segundo NP 2356-3. (material) | 55.000 | 0.07 | 3.85 |
| mt41pig310a | Ud | Detector de monóxido de carbono, formado por um elemento sensível a as partículas de monóxido de carbono com tecnologia por semicondutor, para alimentação de 13 a 28 Vcc, com led de activação e indicador de alarme e base intercambiável. (material) | 1.000 | 81.63 | 81.63 |
| mt41pig300a | Ud | Central de detecção automática de monóxido de carbono, microprocessada de 1 zona de detecção, com caixa e porta metálica com fechadura, com módulo de alimentação, rectificador de corrente, painel de controlo com display retroiluminado para indicar a concentração do gás em partes por milhão, ajustar os níveis de ventilação, alarme e sensibilidade de detecção, aviso e indicação de avaria. (material) | 1.000 | 311.66 | 311.66 |
| mt41www020 | Ud | Material auxiliar para instalações de detecção e alarme. (material) | 1.000 | 1.58 | 1.58 |
| mo004 | h | Oficial de 1ª instalador de redes e equipamentos de detecção e segurança. (mão de obra) | 3.525 | 16.61 | 58.55 |
| mo096 | h | Ajudante de instalador de redes e equipamentos de detecção e segurança. (mão de obra) | 3.525 | 15.60 | 54.99 |
| % | % | Custos directos complementares | 2 % | 547.86 | 10.96 |
|  |  | Custos directos |  |  | 558.82 |
