# Grelha quadrada de plástico, com lâminas horizontais fixas, saída de ar com inclinação de 15°, para conduta de admissão ou extracção de 120 mm de diâmetro, para ventilação mecânica

- Propriedade do ficheiro: CYPE INGENIEROS, S.A.
- Formato: FIEBDC-3/2002
- Moeda: EUR
- Custos indirectos: 3.00 %
- Despesas gerais: 13.00 %
- Lucro: 6.00 %
- IVA: 16.00 %

## I Instalações

### IS Drenagens e ventilação

#### ISM Ventilação mecânica para habitações

**ISM024** Ud Grelha quadrada de plástico, com lâminas horizontais fixas, saída de ar com inclinação de 15°, para conduta de admissão ou extracção de 120 mm de diâmetro, para ventilação mecânica.
Inclui: Marcação. Colocação e fixação através de elementos de ancoragem.

| Código | Un | Descrição | Rendimento | Preço | Importância |
|---|---|---|---|---|---|
| mt20sva175c | Ud | Grelha quadrada de plástico, com lâminas horizontais fixas, saída de ar com inclinação de 15°, cor branca RAL 9010, com mosquiteiro, para conduta de admissão ou extracção, de 120 mm de diâmetro. (material) | 1.000 | 6.57 | 6.57 |
| mo009 | h | Oficial de 1ª montador. (mão de obra) | 0.279 | 16.61 | 4.63 |
| mo075 | h | Ajudante de montador. (mão de obra) | 0.279 | 15.62 | 4.36 |
| % | % | Custos directos complementares | 2 % | 15.56 | 0.31 |
|  |  | Custos directos |  |  | 15.87 |
