# Sifão em linha de polipropileno de 125 mm de diâmetro

- Propriedade do ficheiro: CYPE INGENIEROS, S.A.
- Formato: FIEBDC-3/2002
- Programa: Executar Gerador de preços em HTML
- Moeda: EUR
- Custos indirectos: 0.03 %
- IVA: 23.00 %

## I Instalações

### IS Drenagem de águas

#### ISS Colectores suspensos

**ISS008** Ud Sifão em linha de polipropileno de 125 mm de diâmetro.
Fornecimento e montagem de sifão em linha de polipropileno de 125 mm de diâmetro, visitável, colocado entre o colector de saída e o ramal de ligação. Totalmente montado.
Inclui: Marcação. Instalação do sifão.
Critério de medição de projecto: Número de unidades previstas, segundo documentação gráfica de Projecto.
Critério de medição de obra: Medir-se-á o número de unidades realmente executadas segundo especificações de Projecto.

| Código | Un | Descrição | Rendimento | Preço | Importância |
|---|---|---|---|---|---|
| mt11coe020h | Ud | Sifão em linha de polipropileno de 125 mm de diâmetro, visitável. (material) | 1.000 | 104.09 | 104.09 |
| mo007 | h | Oficial de 1ª canalizador. (mão de obra) | 0.449 | 17.41 | 7.82 |
| % | % | Custos directos complementares | 2 % | 111.91 | 2.24 |
|  |  | Custos directos |  |  | 114.15 |
