# Estore enrolável de tecido ignífugo perfurado

- Propriedade do ficheiro: CYPE INGENIEROS, S.A.
- Formato: FIEBDC-3/2002
- Moeda: EUR
- Custos indirectos: 3.00 %
- IVA: 23.00 %

## L Vãos

### LS Protecções solares

#### LSE Estores enroláveis

**LSE010** Ud Estore enrolável de tecido ignífugo perfurado.
Estore enrolável, de 1000 mm de largura e 1200 mm de altura, com tecido ignífugo perfurado, de fibra de vidro sem PVC nem halogéneos, com a face exterior de cor cinzento escuro e a face interior de cor cinzento escuro, accionamento manual com corrente de PVC para manobra de recolha, no lado direito; fixado na parede com ancoragens mecânicas. Inclusive ferragens e acessórios.
Inclui: Marcação. Ancoragem ao paramento dos elementos de fixação. Montagem do estore enrolável. Montagem dos acessórios do accionamento.
Critério de medição de projecto: Número de unidades previstas, segundo documentação gráfica de Projecto.
Critério de medição de obra: Medir-se-á o número de unidades realmente executadas segundo especificações de Projecto.

| Código | Un | Descrição | Rendimento | Preço | Importância |
|---|---|---|---|---|---|
| mt44stm010abaay | Ud | Estore enrolável, de 1000 mm de largura e 1200 mm de altura, com tecido ignífugo perfurado, de fibra de vidro sem PVC nem halogéneos, com a face exterior de cor cinzento escuro e a face interior de cor cinzento escuro, inclusive ancoragens mecânicas para fixação ao suporte. (material) | 1.000 | 127.07 | 127.07 |
| mt44stm020a | Ud | Kit para o accionamento de estore enrolável, com corrente de PVC para manobra de recolha, no lado direito. (material) | 1.000 | 9.70 | 9.70 |
| op00tal010 |  | Berbequim. | 1.000 | 0.00 | 0.00 |
| mo011 | h | Oficial de 1ª montador. (mão de obra) | 0.584 | 23.31 | 13.61 |
| mo080 | h | Ajudante de montador. (mão de obra) | 0.876 | 22.13 | 19.39 |
| % | % | Custos directos complementares | 2 % | 169.77 | 3.40 |
|  |  | Custos directos |  |  | 173.17 |
