# Persiana de réguas de alumínio injectado de 33 mm de altura, cor a escolher, equipada com eixo, discos, cápsulas e todos os seus acessórios, com accionamento automático com motor eléctrico

- Propriedade do ficheiro: CYPE INGENIEROS, S.A.
- Formato: FIEBDC-3/2002
- Moeda: EUR
- Custos indirectos: 3.00 %
- IVA: 23.00 %

## L Vãos

### LS Protecções solares

#### LSP Persianas enroláveis

**LSP010** m² Persiana de réguas de alumínio injectado de 33 mm de altura, cor a escolher, equipada com eixo, discos, cápsulas e todos os seus acessórios, com accionamento automático com motor eléctrico.
Persiana enrolável de réguas de alumínio injectado de 33 mm de altura, cor a escolher, equipada com eixo, discos, cápsulas e todos os seus acessórios, com accionamento automático com motor eléctrico, em caixa de estore já realizada. Totalmente montada e testada.
Inclui: Introdução da persiana pelos perfis guia em todo o comprimento dos mesmos. Encaixe do eixo do rolo nos suportes dispostos na caixa de estore. Enrolamento da persiana.
Critério de medição de projecto: Superfície da abertura a fechar, medida segundo documentação gráfica de Projecto.
Critério de medição de obra: Medir-se-á, com as dimensões da abertura, a superfície realmente executada segundo especificações de Projecto.

| Código | Un | Descrição | Rendimento | Preço | Importância |
|---|---|---|---|---|---|
| mt25per010b | m² | Persiana de réguas de alumínio injectado, de 33 mm de altura, cor a escolher, equipada com eixo, discos, cápsulas e todos os seus acessórios, segundo EN 13659. (material) | 1.050 | 46.54 | 48.87 |
| mt24per005c | Ud | Kit de motor eléctrico, com acessórios e mecanismos para accionamento automático de persiana enrolável. (material) | 1.000 | 100.00 | 100.00 |
| op00ato010 |  | Aparafusadora. | 1.000 | 0.00 | 0.00 |
| mo011 | h | Oficial de 1ª montador. (mão de obra) | 0.150 | 19.38 | 2.91 |
| mo080 | h | Ajudante de montador. (mão de obra) | 0.150 | 18.40 | 2.76 |
| mo003 | h | Oficial de 1ª electricista. (mão de obra) | 0.173 | 19.38 | 3.35 |
| % | % | Custos directos complementares | 2 % | 157.89 | 3.16 |
|  |  | Custos directos |  |  | 161.05 |
