# Isolamento termo-acústico exterior para conduta metálica circular de climatização

- Propriedade do ficheiro: CYPE INGENIEROS, S.A.
- Formato: FIEBDC-3/2002
- Moeda: EUR
- Custos indirectos: 3.00 %
- IVA: 23.00 %

## N Isolamentos e impermeabilizações

### NA Isolamentos térmicos

#### NAC Condutas metálicas

**NAC010** m² Isolamento termo-acústico exterior para conduta metálica circular de climatização, realizado com manta de lã de vidro, segundo EN 13162, revestida numa das suas faces com papel kraft-alumínio que actua como barreira de vapor, de 100 mm de espessura, resistência térmica 2,5 m²°C/W, condutibilidade térmica 0,04 W/(m°C), isolado e fixado com fita autocolante de alumínio.
Isolamento termo-acústico exterior para conduta metálica circular de climatização, realizado com manta de lã de vidro, segundo EN 13162, revestida numa das suas faces com papel kraft-alumínio que actua como barreira de vapor, de 100 mm de espessura, resistência térmica 2,5 m²°C/W, condutibilidade térmica 0,04 W/(m°C), isolado e fixado com fita autocolante de alumínio.
Inclui: Limpeza e preparação da superfície suporte. Implantação e corte do isolamento. Colocação do isolamento. Fixação do isolamento. Vedação de juntas e ligações.
Critério de medição de projecto: Superfície medida segundo documentação gráfica de Projecto.
Critério de medição de obra: Medir-se-á a superfície realmente executada segundo especificações de Projecto.

| Código | Un | Descrição | Rendimento | Preço | Importância |
|---|---|---|---|---|---|
| mt42con140b | m² | Manta de lã de vidro, segundo EN 13162, revestida numa das suas faces com papel kraft-alumínio que actua como barreira de vapor, de 100 mm de espessura, resistência térmica 2,5 m²°C/W, condutibilidade térmica 0,04 W/(m°C), Euroclasse B-s1, d0 de reacção ao fogo, com código de designação MW-EN 13162-T1; para o isolamento de condutas de ar em climatização. (material) | 1.100 | 5.91 | 6.50 |
| mt42con020 | m | Fita autocolante de alumínio, de 50 microns de espessura e 65 mm de largura, à base de resinas acrílicas, para a vedação e fixação do isolamento. (material) | 1.500 | 0.19 | 0.29 |
| mo054 | h | Oficial de 1ª montador de isolamentos. (mão de obra) | 0.110 | 19.03 | 2.09 |
| mo101 | h | Ajudante de montador de isolamentos. (mão de obra) | 0.110 | 17.97 | 1.98 |
| % | % | Custos directos complementares | 2 % | 10.86 | 0.22 |
|  |  | Custos directos |  |  | 11.08 |
