# Isolamento termo-acústico interior para conduta metálica rectangular de climatização, realizado com lâmina de espuma de polietileno reticulado de célula fechada, de 5 mm de espessura

- Propriedade do ficheiro: CYPE INGENIEROS, S.A.
- Formato: FIEBDC-3/2002
- Moeda: EUR
- Custos indirectos: 3.00 %
- IVA: 23.00 %

## N Isolamentos e impermeabilizações

### NA Isolamentos

#### NAC Condutas metálicas

**NAC015** m² Isolamento termo-acústico interior para conduta metálica rectangular de climatização, realizado com lâmina de espuma de polietileno reticulado de célula fechada, de 5 mm de espessura.
Fornecimento e colocação de isolamento termo-acústico para forra interior de conduta metálica rectangular de climatização, realizado com lâmina de espuma de polietileno reticulado de célula fechada, de 5 mm de espessura,resistência térmica 0,128 m²°C/W, condutibilidade térmica 0,039 W/(m°C), fixado com cola. Incluindo p/p de cortes, adesivo e elementos de fixação ao interior da conduta.
Inclui: Preparação da superfície. Colocação do isolamento pelo interior da conduta. Colocação dos elementos de fixação ao interior da conduta.
Critério de medição de projecto: Superfície medida segundo documentação gráfica de Projecto.
Critério de medição de obra: Medir-se-á a superfície realmente executada segundo especificações de Projecto.

| Código | Un | Descrição | Rendimento | Preço | Importância |
|---|---|---|---|---|---|
| mt42cot010e | m² | Lâmina de espuma de polietileno reticulado de célula fechada, de 5 mm de espessura,resistência térmica 0,128 m²°C/W, condutibilidade térmica 0,039 W/(m°C), para o isolamento de condutas de ar em climatização, Euroclasse Bs1 d0 de reacção ao fogo, inclusive p/p de adesivo de fixação. (material) | 1.100 | 1.99 | 2.19 |
| mo053 | h | Oficial de 1ª montador de isolamentos. (mão de obra) | 0.178 | 17.41 | 3.10 |
| mo099 | h | Ajudante de montador de isolamentos. (mão de obra) | 0.178 | 16.45 | 2.93 |
| % | % | Custos directos complementares | 2 % | 8.22 | 0.16 |
|  |  | Custos directos |  |  | 8.38 |
