# Isolamento térmico sob laje

- Propriedade do ficheiro: CYPE INGENIEROS, S.A.
- Formato: FIEBDC-3/2002
- Moeda: EUR
- Custos indirectos: 3.00 %
- IVA: 23.00 %

## N Isolamentos e impermeabilizações

### NA Isolamentos térmicos

#### NAD Sob lajes

**NAD010** m² Isolamento térmico sob laje, formado por painel semi-rígido de lã mineral, segundo EN 13162, não revestido, de 30 mm de espessura, resistência térmica 8500 m²°C/W, condutibilidade térmica 0,035 W/(m°C), fixado mecanicamente.
Fornecimento e colocação de isolamento térmico sob laje formado por painel semi-rígido de lã mineral, segundo EN 13162, não revestido, de 30 mm de espessura, resistência térmica 8500 m²°C/W, condutibilidade térmica 0,035 W/(m°C), fixado mecanicamente. Inclusive p/p de cortes, fixações e limpeza.
Inclui: Corte e preparação do isolamento. Colocação do isolamento.
Critério de medição de projecto: Superfície medida segundo documentação gráfica de Projecto.
Critério de medição de obra: Medir-se-á a superfície realmente executada segundo especificações de Projecto.

| Código | Un | Descrição | Rendimento | Preço | Importância |
|---|---|---|---|---|---|
| mt16lra020bap | m² | Painel semi-rígido de lã mineral, segundo EN 13162, não revestido, de 30 mm de espessura, resistência térmica 8500 m²°C/W, condutibilidade térmica 0,035 W/(m°C). (material) | 1.050 | 34.44 | 36.16 |
| mt16aaa021a | Ud | Bucha de expansão e prego de polipropileno, com aro de estanquidade, para fixação mecânica de painéis isolantes. (material) | 3.000 | 0.08 | 0.24 |
| mo054 | h | Oficial de 1ª montador de isolamentos. (mão de obra) | 0.131 | 17.41 | 2.28 |
| mo101 | h | Ajudante de montador de isolamentos. (mão de obra) | 0.131 | 16.45 | 2.15 |
| % | % | Custos directos complementares | 2 % | 40.83 | 0.82 |
|  |  | Custos directos |  |  | 41.65 |
