# Isolamento térmico em paredes exteriores duplas de alvenaria

- Propriedade do ficheiro: CYPE INGENIEROS, S.A.
- Formato: FIEBDC-3/2002
- Moeda: EUR
- Custos indirectos: 3.00 %
- IVA: 23.00 %

## N Isolamentos e impermeabilizações

### NA Isolamentos térmicos

#### NAE Injecção e insuflação em caixas de ar

**NAE010** m² Isolamento térmico em paredes exteriores duplas de alvenaria, preenchendo o interior da caixa de ar de 60 mm de espessura média, por injecção, desde o interior, de espuma de poliuretano de baixa densidade, de 12 a 18 kg/m³ e condutibilidade térmica 0,038 W/(m°C).
Isolamento térmico em paredes exteriores duplas de alvenaria, preenchendo o interior da caixa de ar de 60 mm de espessura média, por injecção, desde o interior, de espuma de poliuretano de baixa densidade, de 12 a 18 kg/m³ e condutibilidade térmica 0,038 W/(m°C).
Inclui: Realização de furos no paramento. Protecção dos elementos da envolvente que possam ser afectados durante os trabalhos de injecção. Injecção do isolamento. Tapamento dos furos. Limpeza final.
Critério de medição de projecto: Superfície medida segundo documentação gráfica de Projecto.
Critério de medição de obra: Medir-se-á a superfície realmente executada segundo especificações de Projecto.

| Código | Un | Descrição | Rendimento | Preço | Importância |
|---|---|---|---|---|---|
| mt16pop020c | m² | Espuma de poliuretano injectada "in situ", densidade de 12 a 18 kg/m³ e condutibilidade térmica 0,038 W/(m°C), segundo EN 14315-1; para o enchimento de caixa de ar de 60 mm de espessura média, em paredes exteriores duplas de alvenaria. (material) | 1.000 | 3.55 | 3.55 |
| mt09moe080a | kg | Argamassa de cimento, cor cinzento, composto de cimento, inertes seleccionados e aditivos, tipo GP CSIII W2 segundo EN 998-1. (material) | 0.600 | 0.21 | 0.13 |
| mq08mpa040 | h | Maquinaria para injecção de isolamento em caixas de ar. (equipamento) | 0.093 | 12.00 | 1.12 |
| op00tal010 |  | Berbequim. | 1.000 | 0.00 | 0.00 |
| mo030 | h | Oficial de 1ª aplicador de produtos isolantes. (mão de obra) | 0.120 | 18.48 | 2.22 |
| mo068 | h | Ajudante de aplicador de produtos isolantes. (mão de obra) | 0.120 | 17.97 | 2.16 |
| % | % | Custos directos complementares | 2 % | 9.18 | 0.18 |
|  |  | Custos directos |  |  | 9.36 |
