# Isolamento térmico de recuperador de calor ou chaminé de fogão de sala

- Propriedade do ficheiro: CYPE INGENIEROS, S.A.
- Formato: FIEBDC-3/2002
- Moeda: EUR
- Custos indirectos: 3.00 %
- IVA: 23.00 %

## N Isolamentos e impermeabilizações

### NA Isolamentos térmicos

#### NAH Fogões de sala e recuperadores de calor

**NAH010** m² Isolamento térmico de recuperador de calor ou chaminé de fogão de sala.
Isolamento térmico de recuperador de calor ou chaminé de fogão de sala, com painel de lã mineral hidrófobo, imputrescível, revestido numa das suas faces com uma lâmina de alumínio colada com resina orgânica, de 30 mm de espessura, segundo EN 13162, resistência térmica 0,85 m²°C/W, condutibilidade térmica 0,035 W/(m°C). Colocação em obra: topo a topo, com fixações mecânicas.
Inclui: Limpeza e preparação da superfície suporte. Implantação e corte do isolamento. Colocação do isolamento. Fixação do isolamento.
Critério de medição de projecto: Superfície medida segundo documentação gráfica de Projecto.
Critério de medição de obra: Medir-se-á a superfície realmente executada segundo especificações de Projecto.

| Código | Un | Descrição | Rendimento | Preço | Importância |
|---|---|---|---|---|---|
| mt16lva080a | m² | Painel de lã mineral hidrófobo, imputrescível, revestido numa das suas faces com uma lâmina de alumínio colada com resina orgânica, de 30 mm de espessura, segundo EN 13162, resistência térmica 0,85 m²°C/W, condutibilidade térmica 0,035 W/(m°C), Euroclasse A1 de reacção ao fogo segundo NP EN 13501-1, capacidade de absorção de água a curto prazo <=1 kg/m² e factor de resistência à difusão do vapor de água 1, com código de designação MW-EN 13162-T5-DS(TH)-WS-WL(P), de aplicação como isolante térmico e protecção preventiva contra o fogo de recuperadores de calor e chaminés de fogões de sala ou extractores de fumos. (material) | 1.050 | 20.94 | 21.99 |
| mt16aaa020ac | Ud | Fixação mecânica para painéis isolantes de lã mineral, colocados directamente sobre a superfície suporte. (material) | 6.667 | 0.13 | 0.87 |
| mo054 | h | Oficial de 1ª montador de isolamentos. (mão de obra) | 0.107 | 23.31 | 2.49 |
| mo101 | h | Ajudante de montador de isolamentos. (mão de obra) | 0.107 | 22.13 | 2.37 |
| % | % | Custos directos complementares | 2 % | 27.72 | 0.55 |
|  |  | Custos directos |  |  | 28.27 |
