# Isolamento térmico vertical de lajes térreas

- Propriedade do ficheiro: CYPE INGENIEROS, S.A.
- Formato: FIEBDC-3/2002
- Moeda: EUR
- Custos indirectos: 3.00 %
- IVA: 23.00 %

## N Isolamentos e impermeabilizações

### NA Isolamentos térmicos

#### NAK Lajes térreas

**NAK020** m² Isolamento térmico vertical de lajes térreas, formado por painel rígido de poliestireno extrudido, de superfície lisa e bordo lateral a meia madeira, de 110 mm de espessura, resistência à compressão >= 500 kPa, resistência térmica 3,05 m²°C/W, condutibilidade térmica 0,036 W/(m°C), colocado no perímetro da laje térrea, coberto com um filme de polietileno de 0,2 mm de espessura, preparado para receber uma laje térrea de betão (não incluída neste preço).
Fornecimento e colocação de isolamento térmico vertical de lajes térreas, formado por painel rígido de poliestireno extrudido, de superfície lisa e bordo lateral a meia madeira, de 110 mm de espessura, resistência à compressão >= 500 kPa, resistência térmica 3,05 m²°C/W, condutibilidade térmica 0,036 W/(m°C) e filme de polietileno colocado sobre o isolante como camada separadora, preparado para receber uma laje térrea de betão (não incluída neste preço). Inclusive p/p de preparação da superfície suporte e cortes do isolamento.
Inclui: Limpeza e preparação da superfície suporte. Preparação do isolamento. Colocação do isolamento sobre o terreno. Colocação do filme de polietileno.
Critério de medição de projecto: Superfície medida segundo documentação gráfica de Projecto.
Critério de medição de obra: Medir-se-á a superfície realmente executada segundo especificações de Projecto.

| Código | Un | Descrição | Rendimento | Preço | Importância |
|---|---|---|---|---|---|
| mt16pxa010bi | m² | Painel rígido de poliestireno extrudido, segundo EN 13164, de superfície lisa e bordo lateral a meia madeira, de 110 mm de espessura, resistência à compressão >= 500 kPa, resistência térmica 3,05 m²°C/W, condutibilidade térmica 0,036 W/(m°C), Euroclasse E de reacção ao fogo, com código de designação XPS-EN 13164-T1-CS(10/Y)500-DLT(2)5-DS(TH)-CC(2/1,5/50)175-WL(T)0,7-WD(V)3-FT2. (material) | 1.100 | 14.02 | 15.42 |
| mt16png010d | m² | Filme de polietileno de 0,2 mm de espessura e 184 g/m² de massa superficial. (material) | 1.100 | 0.37 | 0.41 |
| mt16aaa030 | m | Fita autocolante para vedação de juntas. (material) | 0.400 | 0.30 | 0.12 |
| mo054 | h | Oficial de 1ª montador de isolamentos. (mão de obra) | 0.187 | 17.77 | 3.32 |
| mo101 | h | Ajudante de montador de isolamentos. (mão de obra) | 0.187 | 16.81 | 3.14 |
| % | % | Custos directos complementares | 2 % | 22.41 | 0.45 |
|  |  | Custos directos |  |  | 22.86 |
