# Isolamento térmico pelo interior de coberturas inclinadas sobre espaço habitável

- Propriedade do ficheiro: CYPE INGENIEROS, S.A.
- Formato: FIEBDC-3/2002
- Moeda: EUR
- Custos indirectos: 3.00 %
- IVA: 23.00 %

## N Isolamentos e impermeabilizações

### NA Isolamentos térmicos

#### NAQ Coberturas

**NAQ021** m² Isolamento térmico pelo interior de coberturas inclinadas sobre espaço habitável, formado por painel lã mineral de lã de rocha vulcânica Rockmur -E- ALU 201.216 "ROCKWOOL", segundo EN 13162, revestido numa das suas faces com uma lâmina de alumínio que actua como barreira de vapor, de 75 mm de espessura.
Fornecimento e colocação de isolamento térmico pelo interior de coberturas inclinadas sobre espaço habitável, formado por: painel lã mineral de lã de rocha vulcânica Rockmur -E- ALU 201.216 "ROCKWOOL", segundo EN 13162, revestido numa das suas faces com uma lâmina de alumínio que actua como barreira de vapor, de 75 mm de espessura, resistência térmica 2 m²°C/W, condutibilidade térmica 0,037 W/(m°C). Totalmente colocado e preparado para receber o revestimento interior que seja compatível com ele.
Inclui: Corte e preparação do isolamento.
Critério de medição de projecto: Superfície medida segundo documentação gráfica de Projecto.
Critério de medição de obra: Medir-se-á a superfície realmente executada segundo especificações de Projecto.

| Código | Un | Descrição | Rendimento | Preço | Importância |
|---|---|---|---|---|---|
| mt16lrw030fft | m² | Painel semi-rígido de lã de rocha vulcânica Rockmur -E- ALU 201.216 "ROCKWOOL", segundo EN 13162, revestido numa das suas faces com uma lâmina de alumínio que actua como barreira de vapor, de 75 mm de espessura, resistência térmica 2 m²°C/W, condutibilidade térmica 0,037 W/(m°C), densidade 30 kg/m³, calor específico 840 J/kgK e factor de resistência à difusão do vapor de água 1,3. (material) | 1.050 | 7.27 | 7.63 |
| mo054 | h | Oficial de 1ª montador de isolamentos. (mão de obra) | 0.069 | 17.41 | 1.20 |
| mo101 | h | Ajudante de montador de isolamentos. (mão de obra) | 0.069 | 16.45 | 1.14 |
| % | % | Custos directos complementares | 2 % | 9.97 | 0.20 |
|  |  | Custos directos |  |  | 10.17 |
