# Isolamento térmico pelo exterior de fachadas

- Propriedade do ficheiro: CYPE INGENIEROS, S.A.
- Formato: FIEBDC-3/2002
- Moeda: EUR
- Custos indirectos: 3.00 %
- IVA: 23.00 %

## N Isolamentos e impermeabilizações

### NA Isolamentos

#### NAS Sistemas ETICS de isolamento exterior de fachadas

**NAS030** m² Isolamento térmico pelo exterior de fachadas, com o sistema integral OpenSystem "BAUMIT", com DITE 09/0256, formado por painel rígido de poliestireno expandido, OpenReflect "BAUMIT", de 60 mm de espessura, com revestimento reflector de cor branca, fixado ao suporte através adesivo mineral em pó KlebeSpachtel W (OpenContact) "BAUMIT" e fixações mecânicas com bucha de expansão e prego de polipropileno Espiga Universal STR U 2G "BAUMIT", camada de regularização de adesivo mineral em pó KlebeSpachtel W (OpenContact) "BAUMIT", composto por cimento branco, ligantes orgânicos, inertes e aditivos, armada com malha de fibra de vidro anti-álcalis, Star Tex "BAUMIT", de 4x4 mm de vão, de 145 g/m² de massa superficial e 0,5 mm de espessura, primário, UniPrimer "BAUMIT", incolor, impermeável à água da chuva e permeável ao vapor de água, para receber o revestimento hidrófugo, NanoporTop "BAUMIT", de cor branca, acabamento Fine 1,0.
Fornecimento e colocação de isolamento térmico pelo exterior de fachadas, com o sistema integral OpenSystem "BAUMIT", com DITE 09/0256, formado por painel rígido de poliestireno expandido, OpenReflect "BAUMIT", de 60 mm de espessura, com revestimento reflector de cor branca, fixado ao suporte através adesivo mineral em pó KlebeSpachtel W (OpenContact) "BAUMIT" e fixações mecânicas com bucha de expansão e prego de polipropileno Espiga Universal STR U 2G "BAUMIT", camada de regularização de adesivo mineral em pó KlebeSpachtel W (OpenContact) "BAUMIT", composto por cimento branco, ligantes orgânicos, inertes e aditivos, armada com malha de fibra de vidro anti-álcalis, Star Tex "BAUMIT", de 4x4 mm de vão, de 145 g/m² de massa superficial e 0,5 mm de espessura, primário, UniPrimer "BAUMIT", incolor, impermeável à água da chuva e permeável ao vapor de água, para receber o revestimento hidrófugo, NanoporTop "BAUMIT", de cor branca, acabamento Fine 1,0. Incluindo p/p de preparação da superfície suporte, colocação de perfis de arranque SockelProfil, de alumínio, de 60 mm de largura e perfis de canto Flexibel, formação de juntas, cantos, mestras, arestas, reentrâncias, ombreiras, padieiras, remates nos encontros com paramentos, revestimentos ou outros elementos assentes na sua superfície e vedação de uniões do pré-aro da caixilharia com fita autocolante FugendichtBand.
Inclui: Preparação da superfície suporte. Colocação da malha de arranque. Colocación del perfil de arranque. Colocação das ancoragens. Corte e preparação do isolamento. Colocação do isolamento sobre o paramento. Lixagem de toda a superfície. Tratamento dos pontos singulares. Aplicação da argamassa base e a malha de fibra de vidro. Aplicação de primário. Aplicação da camada de acabamento.
Critério de medição de projecto: Superfície medida segundo documentação gráfica de Projecto, descontando as aberturas de superfície maior de 2 m², adicionando em alternativa a superfície da parte interior da abertura, correspondente ao desenvolvimento de ombreiras e padieiras. Não foi incrementada a medição por perdas, uma vez que na composição se considerou 5% a mais.
Critério de medição de obra: Medir-se-á a superfície realmente executada segundo especificações de Projecto, descontando as aberturas de superfície maior de 2 m², adicionando em alternativa a superfície da parte interior da abertura, correspondente ao desenvolvimento de ombreiras e padieiras.

| Código | Un | Descrição | Rendimento | Preço | Importância |
|---|---|---|---|---|---|
| mt28bau115d | m | Perfil de arranque SockelProfil "BAUMIT", de alumínio, em "U", de 60 mm de largura, com pingadeira, para nivelação e suporte dos painéis isolantes dos sistemas de isolamento térmico pelo exterior sobre a linha de soco; incluindo p/p de kit de fixação para perfil. (material) | 0.300 | 2.35 | 0.71 |
| mt28bau060a | kg | Adesivo mineral em pó KlebeSpachtel W (OpenContact) "BAUMIT", composto por cimento branco, ligantes orgânicos, inertes e aditivos, para aderir e reforçar os painéis isolantes, e como camada base, prévia amassadura com água. (material) | 12.000 | 0.90 | 10.80 |
| mt16bau040a | m² | Painel rígido de poliestireno expandido, OpenReflect "BAUMIT", de 60 mm de espessura, com revestimento reflector de cor branca, resistência térmica 1,93 m²°C/W, condutibilidade térmica 0,031 W/(m°C), densidade 15 kg/m³, Euroclasse E de reacção ao fogo. (material) | 1.050 | 12.02 | 12.62 |
| mt16bau100aa | Ud | Espiga roscada de fibra de vidro reforçada com poliamida, Espiga Universal STR U 2G 115 "BAUMIT", de 115 mm de comprimento, com aro de estanquidade e anilha para fixação de placas isolantes. (material) | 6.000 | 0.45 | 2.70 |
| mt28bau130 | m | Perfil de canto Flexibel "BAUMIT", de PVC flexível, com malha incorporada de 12,5 cm de largura a cada lado do perfil. (material) | 0.400 | 1.25 | 0.50 |
| mt28bau100a | m² | Malha de fibra de vidro anti-álcalis, Star Tex "BAUMIT", de 4x4 mm de vão, de 145 g/m² de massa superficial e 0,5 mm de espessura, com 200 kp/cm² de resistência à tracção, para armar argamassas. (material) | 1.100 | 1.23 | 1.35 |
| mt28bau110a | kg | Primário, UniPrimer "BAUMIT", incolor, impermeável à água da chuva e permeável ao vapor de água, composto por ligantes orgânicos, aditivos com conteúdo em silicone e substâncias minerais de enchimento em dispersão aquosa; aplicável com broxa, rolo ou pistola. (material) | 0.250 | 2.97 | 0.74 |
| mt28bau070a | kg | Revestimento hidrófugo, NanoporTop "BAUMIT", de cor branca, acabamento Fine 1,0, composto por ligantes orgânicos, substâncias minerais de enchimento, silicatos, pigmentos brancos e de cor, microfibras, aditivos e água, com efeito anti-fúngico, impermeável à água da chuva e permeável ao vapor de água, aplicável com pistola ou palustra metálica ou de madeira. (material) | 2.000 | 3.35 | 6.70 |
| mt28bau125a | m | Fita de vedação e auto-adesiva FugendichtBand "BAUMIT", de espuma de poliuretano, impermeável à água da chuva, para junta de 2 a 6 mm de largura. (material) | 0.500 | 1.18 | 0.59 |
| mt28bau140 | Ud | Acessórios para sistema de isolamento térmico pelo exterior "BAUMIT". (material) | 0.100 | 10.00 | 1.00 |
| mo054 | h | Oficial de 1ª montador de isolamentos. (mão de obra) | 0.109 | 17.41 | 1.90 |
| mo101 | h | Ajudante de montador de isolamentos. (mão de obra) | 0.109 | 16.45 | 1.79 |
| mo039 | h | Oficial de 1ª rebocador. (mão de obra) | 0.822 | 16.85 | 13.85 |
| mo079 | h | Ajudante de rebocador. (mão de obra) | 0.822 | 16.45 | 13.52 |
| % | % | Custos directos complementares | 2 % | 68.77 | 1.38 |
|  |  | Custos directos |  |  | 70.15 |
