# Soco para sistema "BAUMIT" de isolamento térmico pelo exterior de fachadas

- Propriedade do ficheiro: CYPE INGENIEROS, S.A.
- Formato: FIEBDC-3/2002
- Moeda: EUR
- Custos indirectos: 3.00 %
- IVA: 23.00 %

## N Isolamentos e impermeabilizações

### NA Isolamentos

#### NAS Sistemas ETICS de isolamento exterior de fachadas

**NAS031** m² Soco para sistema "BAUMIT" de isolamento térmico pelo exterior de fachadas, com o sistema integral "BAUMIT", formado por painel rígido de poliestireno extrudido, de superfície lisa e bordo lateral recto, XPS "BAUMIT", de 40 mm de espessura, fixado ao suporte através adesivo mineral em pó StarContact "BAUMIT" e fixações mecânicas com bucha de expansão e prego de polipropileno Espiga de Percusión NKT U "BAUMIT", camada de regularização de adesivo mineral em pó StarContact "BAUMIT", composto por cimento, ligantes orgânicos, inertes e aditivos, armada com malha de fibra de vidro anti-álcalis, Star Tex "BAUMIT", de 4x4 mm de vão, de 145 g/m² de massa superficial e 0,5 mm de espessura, primário, UniPrimer "BAUMIT", incolor, impermeável à água da chuva e permeável ao vapor de água, para receber o revestimento hidrófugo, NanoporTop "BAUMIT", de cor branca, acabamento Fine 1,0.
Fornecimento e colocação de soco para sistema "BAUMIT" de isolamento térmico pelo exterior de fachadas, com o sistema integral "BAUMIT", formado por painel rígido de poliestireno extrudido, de superfície lisa e bordo lateral recto, XPS "BAUMIT", de 40 mm de espessura, fixado ao suporte através adesivo mineral em pó StarContact "BAUMIT" e fixações mecânicas com bucha de expansão e prego de polipropileno Espiga de Percusión NKT U "BAUMIT", camada de regularização de adesivo mineral em pó StarContact "BAUMIT", composto por cimento, ligantes orgânicos, inertes e aditivos, armada com malha de fibra de vidro anti-álcalis, Star Tex "BAUMIT", de 4x4 mm de vão, de 145 g/m² de massa superficial e 0,5 mm de espessura, primário, UniPrimer "BAUMIT", incolor, impermeável à água da chuva e permeável ao vapor de água, para receber o revestimento hidrófugo, NanoporTop "BAUMIT", de cor branca, acabamento Fine 1,0. Incluindo p/p de preparação da superfície suporte, colocação de perfis de arranque SockelProfil, de alumínio, de 40 mm de largura e perfis de canto Flexibel, formação de juntas, cantos, mestras, arestas, reentrâncias, ombreiras, padieiras, remates nos encontros com paramentos, revestimentos ou outros elementos assentes na sua superfície e vedação de uniões do pré-aro da caixilharia com fita autocolante FugendichtBand.
Inclui: Preparação da superfície suporte. Corte e preparação do isolamento. Colocação do isolamento sobre o paramento. Lixagem de toda a superfície. Colocação das ancoragens. Tratamento dos pontos singulares. Aplicação da argamassa base e a malha de fibra de vidro. Aplicação de primário. Aplicação da camada de acabamento.
Critério de medição de projecto: Superfície medida segundo documentação gráfica de Projecto, descontando as aberturas de superfície maior de 2 m², adicionando em alternativa a superfície da parte interior da abertura, correspondente ao desenvolvimento de ombreiras e padieiras. Não foi incrementada a medição por perdas, uma vez que na composição se considerou 5% a mais.
Critério de medição de obra: Medir-se-á a superfície realmente executada segundo especificações de Projecto, descontando as aberturas de superfície maior de 2 m², adicionando em alternativa a superfície da parte interior da abertura, correspondente ao desenvolvimento de ombreiras e padieiras.

| Código | Un | Descrição | Rendimento | Preço | Importância |
|---|---|---|---|---|---|
| mt28bau010a | kg | Adesivo mineral em pó StarContact "BAUMIT", composto por cimento, ligantes orgânicos, inertes e aditivos, para aderir e reforçar os painéis isolantes, e como camada base, prévia amassadura com água. (material) | 10.000 | 0.78 | 7.80 |
| mt16bax010a | m² | Painel rígido de poliestireno extrudido, de superfície lisa e bordo lateral recto, XPS "BAUMIT", de 40 mm de espessura, resistência térmica 1,14 m²°C/W, condutibilidade térmica 0,035 W/(m°C), densidade 30 kg/m³, Euroclasse E de reacção ao fogo, com código de designação. (material) | 1.050 | 8.64 | 9.07 |
| mt16bau110aa | Ud | Bucha de expansão de fibra de vidro reforçada com poliamida, Espiga de Percusión NTK U 90 "BAUMIT", de 90 mm de comprimento, com aro de estanquidade e prego de polipropileno para fixação de placas isolantes. (material) | 6.000 | 0.26 | 1.56 |
| mt28bau130 | m | Perfil de canto Flexibel "BAUMIT", de PVC flexível, com malha incorporada de 12,5 cm de largura a cada lado do perfil. (material) | 0.400 | 1.25 | 0.50 |
| mt28bau100a | m² | Malha de fibra de vidro anti-álcalis, Star Tex "BAUMIT", de 4x4 mm de vão, de 145 g/m² de massa superficial e 0,5 mm de espessura, com 200 kp/cm² de resistência à tracção, para armar argamassas. (material) | 1.100 | 1.23 | 1.35 |
| mt28bau110a | kg | Primário, UniPrimer "BAUMIT", incolor, impermeável à água da chuva e permeável ao vapor de água, composto por ligantes orgânicos, aditivos com conteúdo em silicone e substâncias minerais de enchimento em dispersão aquosa; aplicável com broxa, rolo ou pistola. (material) | 0.250 | 2.97 | 0.74 |
| mt28bau070a | kg | Revestimento hidrófugo, NanoporTop "BAUMIT", de cor branca, acabamento Fine 1,0, composto por ligantes orgânicos, substâncias minerais de enchimento, silicatos, pigmentos brancos e de cor, microfibras, aditivos e água, com efeito anti-fúngico, impermeável à água da chuva e permeável ao vapor de água, aplicável com pistola ou palustra metálica ou de madeira. (material) | 2.000 | 3.35 | 6.70 |
| mt28bau125a | m | Fita de vedação e auto-adesiva FugendichtBand "BAUMIT", de espuma de poliuretano, impermeável à água da chuva, para junta de 2 a 6 mm de largura. (material) | 0.500 | 1.18 | 0.59 |
| mt28bau140 | Ud | Acessórios para sistema de isolamento térmico pelo exterior "BAUMIT". (material) | 0.100 | 10.00 | 1.00 |
| mo054 | h | Oficial de 1ª montador de isolamentos. (mão de obra) | 0.109 | 17.41 | 1.90 |
| mo101 | h | Ajudante de montador de isolamentos. (mão de obra) | 0.109 | 16.45 | 1.79 |
| mo039 | h | Oficial de 1ª rebocador. (mão de obra) | 0.765 | 16.85 | 12.89 |
| mo079 | h | Ajudante de rebocador. (mão de obra) | 0.765 | 16.45 | 12.58 |
| % | % | Custos directos complementares | 2 % | 58.47 | 1.17 |
|  |  | Custos directos |  |  | 59.64 |
