# Isolamento acústico sobre tecto falso formado por painel semi-rígido de lã mineral, segundo EN 13162, não revestido, de 40 mm de espessura

- Propriedade do ficheiro: CYPE INGENIEROS, S.A.
- Formato: FIEBDC-3/2002
- Moeda: EUR
- Custos indirectos: 3.00 %
- IVA: 23.00 %

## N Isolamentos e impermeabilizações

### NA Isolamentos térmicos

#### NAT Tectos falsos

**NAT010** m² Isolamento acústico sobre tecto falso formado por painel semi-rígido de lã mineral, segundo EN 13162, não revestido, de 40 mm de espessura.
Fornecimento e colocação de isolamento acústico sobre tecto falso de placas, formado por painel semi-rígido de lã mineral, segundo EN 13162, não revestido, de 40 mm de espessura, resistência térmica 1,1 m²°C/W, condutibilidade térmica 0,035 W/(m°C). Incluindo p/p de cortes do isolamento.
Inclui: Corte, ajuste e colocação do isolamento.
Critério de medição de projecto: Superfície medida entre paramentos, segundo documentação gráfica de Projecto, sem descontar aberturas para instalações.
Critério de medição de obra: Medir-se-á a superfície realmente executada segundo especificações de Projecto, sem descontar aberturas para instalações.

| Código | Un | Descrição | Rendimento | Preço | Importância |
|---|---|---|---|---|---|
| mt16lra020ba | m² | Painel semi-rígido de lã mineral, segundo EN 13162, não revestido, de 40 mm de espessura, resistência térmica 1,1 m²°C/W, condutibilidade térmica 0,035 W/(m°C). (material) | 1.050 | 4.18 | 4.39 |
| mo054 | h | Oficial de 1ª montador de isolamentos. (mão de obra) | 0.076 | 17.41 | 1.32 |
| mo101 | h | Ajudante de montador de isolamentos. (mão de obra) | 0.076 | 16.45 | 1.25 |
| % | % | Custos directos complementares | 2 % | 6.96 | 0.14 |
|  |  | Custos directos |  |  | 7.10 |
