# Reparação de impermeabilização de varandas e terraços com infiltrações

- Propriedade do ficheiro: CYPE INGENIEROS, S.A.
- Formato: FIEBDC-3/2002
- Moeda: EUR
- Custos indirectos: 3.00 %
- IVA: 23.00 %

## N Isolamentos e impermeabilizações

### NI Impermeabilizações

#### NIG Coberturas, galerias e varandas

**NIG211** m² Reparação de impermeabilização de varandas e terraços com infiltrações, sobre superfície suporte cerâmica vitrificada, realizada através do sistema MasterSeal Balcony 1336 "BASF", formado por camada de regularização com revestimento elástico impermeabilizante monocomponente à base de resinas de poliuretano alifático com baixo conteúdo em dissolventes, MasterSeal M 251 "BASF", transparente, aplicado com trincha ou rolo; e vedação da impermeabilização com revestimento elástico impermeabilizante monocomponente à base de resinas de poliuretano alifático com baixo conteúdo em dissolventes, MasterSeal M 251 "BASF", transparente, aplicado com rolo.
Reparação de impermeabilização de varandas e terraços com infiltrações, sobre superfície suporte cerâmica vitrificada, realizada através do sistema MasterSeal Balcony 1336 "BASF", formado por camada de regularização com revestimento elástico impermeabilizante monocomponente à base de resinas de poliuretano alifático com baixo conteúdo em dissolventes, MasterSeal M 251 "BASF", transparente, aplicado com trincha ou rolo; e vedação da impermeabilização com revestimento elástico impermeabilizante monocomponente à base de resinas de poliuretano alifático com baixo conteúdo em dissolventes, MasterSeal M 251 "BASF", transparente, aplicado com rolo.
Inclui: Aplicação de primário. Tratamento dos pontos singulares. Aplicação da camada de regularização. Aplicação da camada de vedante.
Critério de medição de projecto: Superfície medida em projecção horizontal, segundo documentação gráfica de Projecto, desde as faces interiores dos parapeitos ou muretes perimetrais que a limitam.
Critério de medição de obra: Medir-se-á, em projecção horizontal, a superfície realmente executada segundo especificações de Projecto, desde as faces interiores dos parapeitos ou muretes perimetrais que a limitam.

| Código | Un | Descrição | Rendimento | Preço | Importância |
|---|---|---|---|---|---|
| mt15bas120b | kg | Primário transparente, MasterSeal P 682 "BASF", à base de silano monocomponente e dissolventes, com resistência aos raios UV, para aplicar sobre superfície suporte de cerâmica vitrificada. (material) | 0.050 | 37.45 | 1.87 |
| mt15bas110a | kg | Revestimento elástico impermeabilizante monocomponente à base de resinas de poliuretano alifático com baixo conteúdo em dissolventes, MasterSeal M 251 "BASF", transparente, para impermeabilização de coberturas, varandas e galerias, com resistência à intempérie, ao trânsito pedonal, às águas agressivas (água do mar e águas fecais), a vários ácidos diluídos, álcalis, óleos minerais e fuels. (material) | 0.700 | 23.63 | 16.54 |
| mo032 | h | Oficial de 1ª aplicador de produtos impermeabilizantes. (mão de obra) | 0.112 | 17.19 | 1.93 |
| mo070 | h | Ajudante de aplicador de produtos impermeabilizantes. (mão de obra) | 0.112 | 16.81 | 1.88 |
| % | % | Custos directos complementares | 2 % | 22.22 | 0.44 |
|  |  | Custos directos |  |  | 22.66 |
