# Reparação de impermeabilização de coberturas

- Propriedade do ficheiro: CYPE INGENIEROS, S.A.
- Formato: FIEBDC-3/2002
- Moeda: EUR
- Custos indirectos: 3.00 %
- IVA: 23.00 %

## N Isolamentos e impermeabilizações

### NI Impermeabilizações

#### NIG Coberturas, galerias e varandas

**NIG221** m² Reparação de impermeabilização de coberturas, sobre superfície suporte de cerâmica vitrificada, realizada através do sistema aparente MasterSeal Roof 2103 "BASF", de 2 a 2,5 mm de espessura total, formado por primário transparente, MasterSeal P 682 "BASF", à base de silano monocomponente e dissolventes, com resistência aos raios UV, com um pano, membrana de impermeabilizante líquido, MasterSeal M 803 "BASF", de cor cinzento, de dois componentes à base de resina de poliuretano, aplicada através de sistema de projecção mecânica em quente; e camada de acabamento com vedante de cor cinzento RAL 7032, MasterSeal TC 259 "BASF", composta por poliuretano alifático monocomponente e dissolventes, com resistência aos raios UV, aplicada com trincha, rolo ou pistola.
Reparação de impermeabilização de coberturas, sobre superfície suporte de cerâmica vitrificada, realizada através do sistema aparente MasterSeal Roof 2103 "BASF", de 2 a 2,5 mm de espessura total, formado por primário transparente, MasterSeal P 682 "BASF", à base de silano monocomponente e dissolventes, com resistência aos raios UV, com um pano, membrana de impermeabilizante líquido, MasterSeal M 803 "BASF", de cor cinzento, de dois componentes à base de resina de poliuretano, aplicada através de sistema de projecção mecânica em quente; e camada de acabamento com vedante de cor cinzento RAL 7032, MasterSeal TC 259 "BASF", composta por poliuretano alifático monocomponente e dissolventes, com resistência aos raios UV, aplicada com trincha, rolo ou pistola.
Inclui: Aplicação de primário. Formação da membrana. Tratamento dos pontos singulares. Aplicação da camada de vedante.
Critério de medição de projecto: Superfície medida em projecção horizontal, segundo documentação gráfica de Projecto, desde as faces interiores dos parapeitos ou muretes perimetrais que a limitam.
Critério de medição de obra: Medir-se-á, em projecção horizontal, a superfície realmente executada segundo especificações de Projecto, desde as faces interiores dos parapeitos ou muretes perimetrais que a limitam.

| Código | Un | Descrição | Rendimento | Preço | Importância |
|---|---|---|---|---|---|
| mt15bas120b | kg | Primário transparente, MasterSeal P 682 "BASF", à base de silano monocomponente e dissolventes, com resistência aos raios UV, para aplicar sobre superfície suporte de cerâmica vitrificada. (material) | 0.050 | 37.45 | 1.87 |
| mt15bas120d | kg | Primário transparente e ligante, MasterSeal P 691 "BASF", à base de resina de poliuretano monocomponente e dissolventes, para aplicar sobre PVC, EPDM, madeira, poliéster ou fibrocimento, ou sobre membranas projectadas tipo MasterSeal. (material) | 0.100 | 12.60 | 1.26 |
| mt15bas160a | kg | Impermeabilizante líquido, MasterSeal M 803 "BASF", de cor cinzento, de dois componentes à base de resina de poliuretano, para aplicar através de sistema de projecção mecânica a quente, para formar uma membrana impermeável em coberturas planas ou inclinadas. (material) | 2.200 | 19.26 | 42.37 |
| mt15bas150c | kg | Vedante de cor cinzento RAL 7032, MasterSeal TC 259 "BASF", composta por poliuretano alifático monocomponente e dissolventes, com resistência aos raios UV, de aplicação como camada de acabamento elástica para protecção contra a intempérie, no sistema MasterSeal Roof de impermeabilização à vista de coberturas. (material) | 0.200 | 14.18 | 2.84 |
| mo032 | h | Oficial de 1ª aplicador de produtos impermeabilizantes. (mão de obra) | 0.318 | 17.19 | 5.47 |
| mo070 | h | Ajudante de aplicador de produtos impermeabilizantes. (mão de obra) | 0.318 | 16.81 | 5.35 |
| % | % | Custos directos complementares | 2 % | 59.16 | 1.18 |
|  |  | Custos directos |  |  | 60.34 |
