# Reparação de impermeabilização de coberturas

- Propriedade do ficheiro: CYPE INGENIEROS, S.A.
- Formato: FIEBDC-3/2002
- Moeda: EUR
- Custos indirectos: 3.00 %
- IVA: 23.00 %

## N Isolamentos e impermeabilizações

### NI Impermeabilizações

#### NIG Coberturas, galerias e varandas

**NIG223** m² Reparação de impermeabilização de coberturas, sobre superfície suporte de cerâmica vitrificada, realizada através do sistema aparente MasterSeal Roof 2160 "BASF", de 2 a 2,5 mm de espessura total, formado por aplicação de primário transparente, MasterSeal P 682 "BASF", à base de silano monocomponente e dissolventes, com resistência aos raios UV, com um pano, membrana de impermeabilizante líquido, MasterSeal M 860 "BASF", de cor cinzento, de dois componentes à base de resina de poliureia sem dissolventes e pigmentos, aplicada e espalhada com palustra dentada; e camada de acabamento com vedante de cor cinzento RAL 7032, MasterSeal TC 259 "BASF", composta por poliuretano alifático monocomponente e dissolventes, com resistência aos raios UV, aplicada com trincha, rolo ou pistola.
Reparação de impermeabilização de coberturas, sobre superfície suporte de cerâmica vitrificada, realizada através do sistema aparente MasterSeal Roof 2160 "BASF", de 2 a 2,5 mm de espessura total, formado por aplicação de primário transparente, MasterSeal P 682 "BASF", à base de silano monocomponente e dissolventes, com resistência aos raios UV, com um pano, membrana de impermeabilizante líquido, MasterSeal M 860 "BASF", de cor cinzento, de dois componentes à base de resina de poliureia sem dissolventes e pigmentos, aplicada e espalhada com palustra dentada; e camada de acabamento com vedante de cor cinzento RAL 7032, MasterSeal TC 259 "BASF", composta por poliuretano alifático monocomponente e dissolventes, com resistência aos raios UV, aplicada com trincha, rolo ou pistola.
Inclui: Aplicação de primário. Formação da membrana. Tratamento dos pontos singulares. Aplicação da camada de vedante.
Critério de medição de projecto: Superfície medida em projecção horizontal, segundo documentação gráfica de Projecto, desde as faces interiores dos parapeitos ou muretes perimetrais que a limitam.
Critério de medição de obra: Medir-se-á, em projecção horizontal, a superfície realmente executada segundo especificações de Projecto, desde as faces interiores dos parapeitos ou muretes perimetrais que a limitam.

| Código | Un | Descrição | Rendimento | Preço | Importância |
|---|---|---|---|---|---|
| mt15bas120b | kg | Primário transparente, MasterSeal P 682 "BASF", à base de silano monocomponente e dissolventes, com resistência aos raios UV, para aplicar sobre superfície suporte de cerâmica vitrificada. (material) | 0.050 | 37.45 | 1.87 |
| mt15bas165a | kg | Impermeabilizante líquido, MasterSeal M 860 "BASF", de cor cinzento, de dois componentes à base de resina de poliureia sem dissolventes e pigmentos, permeável ao vapor de água, com dureza Shore A aproximada de 75, segundo EN ISO 868 e alongamento a rotura >= 700%, segundo EN ISO 8339, para aplicar com palustra dentada, para formar uma membrana impermeável em coberturas planas ou inclinadas. (material) | 1.500 | 11.94 | 17.91 |
| mt15bas150c | kg | Vedante de cor cinzento RAL 7032, MasterSeal TC 259 "BASF", composta por poliuretano alifático monocomponente e dissolventes, com resistência aos raios UV, de aplicação como camada de acabamento elástica para protecção contra a intempérie, no sistema MasterSeal Roof de impermeabilização à vista de coberturas. (material) | 0.200 | 14.18 | 2.84 |
| mo032 | h | Oficial de 1ª aplicador de produtos impermeabilizantes. (mão de obra) | 0.469 | 17.19 | 8.06 |
| mo070 | h | Ajudante de aplicador de produtos impermeabilizantes. (mão de obra) | 0.469 | 16.81 | 7.88 |
| % | % | Custos directos complementares | 2 % | 38.56 | 0.77 |
|  |  | Custos directos |  |  | 39.33 |
