# Impermeabilização de varandas e terraços

- Propriedade do ficheiro: CYPE INGENIEROS, S.A.
- Formato: FIEBDC-3/2002
- Moeda: EUR
- Custos indirectos: 3.00 %
- IVA: 23.00 %

## N Isolamentos e impermeabilizações

### NI Impermeabilizações

#### NIG Coberturas, galerias e varandas

**NIG231** m² Impermeabilização de varandas e terraços, realizada através de sistema Morcem Dry "GRUPO PUMA", formado por duas camadas de argamassa flexível bicomponente, Morcem Dry F "GRUPO PUMA", cor cinzento, composta por ligantes hidráulicos e resinas sintéticas, resistência à pressão hidrostática positiva e negativa de 15 bar, com certificado de potabilidade, e reforçada com malha de fibra de vidro anti-álcalis, Morcem Dry Malla "GRUPO PUMA"; tratamento prévio de pontos singulares e execução de ângulo côncavo, a meia cana, no encontro da cobertura com paramentos verticais com argamassa reparadora reforçada com fibras, de alta resistência mecânica e retracção compensada, Morcemrest RF35 "GRUPO PUMA", com uma resistência à compressão aos 28 dias maior ou igual a 40 N/mm² e um módulo de elasticidade maior ou igual a 17000 N/mm², classe R3 segundo NP EN 1504-3, composta por cimentos especiais, inertes seleccionados, aditivos e fibras.
Impermeabilização de varandas e terraços, realizada através de sistema Morcem Dry "GRUPO PUMA", formado por duas camadas de argamassa flexível bicomponente, Morcem Dry F "GRUPO PUMA", cor cinzento, composta por ligantes hidráulicos e resinas sintéticas, resistência à pressão hidrostática positiva e negativa de 15 bar, com certificado de potabilidade, e reforçada com malha de fibra de vidro anti-álcalis, Morcem Dry Malla "GRUPO PUMA"; tratamento prévio de pontos singulares e execução de ângulo côncavo, a meia cana, no encontro da cobertura com paramentos verticais com argamassa reparadora reforçada com fibras, de alta resistência mecânica e retracção compensada, Morcemrest RF35 "GRUPO PUMA", com uma resistência à compressão aos 28 dias maior ou igual a 40 N/mm² e um módulo de elasticidade maior ou igual a 17000 N/mm², classe R3 segundo NP EN 1504-3, composta por cimentos especiais, inertes seleccionados, aditivos e fibras.
Inclui: Execução de meia cana com argamassa. Aplicação da primeira camada de impermeabilizante. Colocação da malha. Tratamento dos pontos singulares. Aplicação da segunda camada de impermeabilizante.
Critério de medição de projecto: Superfície medida em projecção horizontal, segundo documentação gráfica de Projecto, desde as faces interiores dos parapeitos ou muretes perimetrais que a limitam.
Critério de medição de obra: Medir-se-á, em projecção horizontal, a superfície realmente executada segundo especificações de Projecto, desde as faces interiores dos parapeitos ou muretes perimetrais que a limitam.
Critérios considerados na determinação do preço da unidade de obra: O preço não inclui a camada de protecção.

| Código | Un | Descrição | Rendimento | Preço | Importância |
|---|---|---|---|---|---|
| mt28mrp010d | kg | Argamassa reparadora reforçada com fibras, de alta resistência mecânica e retracção compensada, Morcemrest RF35 "GRUPO PUMA", com uma resistência à compressão aos 28 dias maior ou igual a 40 N/mm² e um módulo de elasticidade maior ou igual a 17000 N/mm², classe R3 segundo NP EN 1504-3, composta por cimentos especiais, inertes seleccionados, aditivos e fibras, aplicado em espessuras até 35 mm na vertical e 75 mm na horizontal. (material) | 1.500 | 0.76 | 1.14 |
| mt15igp010l | kg | Argamassa flexível bicomponente, Morcem Dry F "GRUPO PUMA", cor cinzento, composta por ligantes hidráulicos e resinas sintéticas, resistência à pressão hidrostática positiva e negativa de 15 bar, com certificado de potabilidade, segundo NP EN 1504-2. (material) | 2.500 | 4.10 | 10.25 |
| mt15igp051a | m² | Malha de fibra de vidro anti-álcalis, Morcem Dry Malla "GRUPO PUMA". (material) | 1.100 | 19.40 | 21.34 |
| mo032 | h | Oficial de 1ª aplicador de produtos impermeabilizantes. (mão de obra) | 0.201 | 17.19 | 3.46 |
| mo070 | h | Ajudante de aplicador de produtos impermeabilizantes. (mão de obra) | 0.201 | 16.81 | 3.38 |
| % | % | Custos directos complementares | 2 % | 39.57 | 0.79 |
|  |  | Custos directos |  |  | 40.36 |
