# Lâmina impermeabilizante

- Propriedade do ficheiro: CYPE INGENIEROS, S.A.
- Formato: FIEBDC-3/2002
- Moeda: EUR
- Custos indirectos: 3.00 %
- IVA: 23.00 %

## N Isolamentos e impermeabilizações

### NI Impermeabilizações

#### NIN Pavimentos

**NIN005** m² Lâmina impermeabilizante, dessolidarizante e difusora de vapor de água de polietileno com estrutura nervurada e cavidades quadradas em forma de cola de milano, de 3 mm de espessura, para impermeabilização e dessolidarização sob pavimento cerâmico ou de pedra natural (não incluído neste preço).
Lâmina impermeabilizante, dessolidarizante e difusora de vapor de água de polietileno com estrutura nervurada e cavidades quadradas em forma de cola de milano, de 3 mm de espessura, revestida de geotêxtil não tecido numa das suas faces, fornecida em rolos de 30 m de comprimento, para impermeabilização e dessolidarização sob pavimento cerâmico ou de pedra natural (não incluído neste preço), fixada ao suporte com cimento cola de presa normal, C1 cinzento, espalhado com palustra dentada. Incluindo p/p de preparação da superfície suporte, cortes, vedação de juntas com adesivo bicomponente e banda de vedação, e vedação perimetral de juntas.
Inclui: Corte e preparação da impermeabilização. Espalhamento do cimento cola sobre a superfície suporte. Colocação da impermeabilização. Vedação de juntas.
Critério de medição de projecto: Superfície medida segundo documentação gráfica de Projecto.
Critério de medição de obra: Medir-se-á a superfície realmente executada segundo especificações de Projecto.

| Código | Un | Descrição | Rendimento | Preço | Importância |
|---|---|---|---|---|---|
| mt09mcr021g | kg | Cimento cola de presa normal, C1 segundo NP EN 12004, cor cinzento. (material) | 2.000 | 0.35 | 0.70 |
| mt15res300a | m² | Lâmina impermeabilizante, dessolidarizante e difusora de vapor de água de polietileno com estrutura nervurada e cavidades quadradas em forma de cola de milano, de 3 mm de espessura, revestida de geotêxtil não tecido numa das suas faces, fornecida em rolos de 30 m de comprimento. (material) | 1.050 | 15.12 | 15.88 |
| mt15res060a | kg | Adesivo bicomponente, à base de uma dispersão acrílica sem dissolventes e pó de cimento, para a vedação de juntas. (material) | 0.270 | 8.51 | 2.30 |
| mt15res020aa | m | Banda de vedação, de 85 mm de largura e 0,1 mm de espessura, para lâmina impermeabilizante flexível de polietileno, com ambas as faces revestidas de geotêxtil não tecido, fornecida em rolos de 30 m de comprimento. (material) | 0.600 | 2.10 | 1.26 |
| mt15res020bb | m | Banda de vedação, de 125 mm de largura e 0,1 mm de espessura, para lâmina impermeabilizante flexível de polietileno, com ambas as faces revestidas de geotêxtil não tecido, fornecida em rolos de 30 m de comprimento. (material) | 0.600 | 3.17 | 1.90 |
| mo029 | h | Oficial de 1ª aplicador de lâminas impermeabilizantes. (mão de obra) | 0.110 | 17.19 | 1.89 |
| mo067 | h | Ajudante de aplicador de lâminas impermeabilizantes. (mão de obra) | 0.110 | 16.81 | 1.85 |
| % | % | Custos directos complementares | 2 % | 25.78 | 0.52 |
|  |  | Custos directos |  |  | 26.30 |
