# Rincão de telha cerâmica

- Propriedade do ficheiro: CYPE INGENIEROS, S.A.
- Formato: FIEBDC-3/2002
- Moeda: EUR
- Custos indirectos: 3.00 %
- IVA: 23.00 %

## Q Coberturas

### QR Remates

#### QRL Larozes, rincões e cumeeiras

**QRL030** m Rincão de telha cerâmica.
Formação de rincão com telhões cerâmicos, cor vermelho, para telhas lusa, assentes com argamassa de cimento, confeccionada em obra, dosificação 1:6. Incluindo sobreposições.
Inclui: Colocação das telhas com argamassa.
Critério de medição de projecto: Comprimento medido em verdadeira magnitude, segundo documentação gráfica de Projecto.
Critério de medição de obra: Medir-se-á, em verdadeira magnitude, o comprimento realmente executado segundo especificações de Projecto.

| Código | Un | Descrição | Rendimento | Preço | Importância |
|---|---|---|---|---|---|
| mt13tax011a | Ud | Telhão cerâmico, cor vermelho, para telhas lusa, segundo EN 1304. (material) | 3.000 | 0.81 | 2.43 |
| mt08aaa010a | m³ | Água. (material) | 0.006 | 1.50 | 0.01 |
| mt01arg005a | t | Areia de pedreira, para argamassa preparada em obra. (material) | 0.049 | 18.00 | 0.88 |
| mt08cem011a | kg | Cimento Portland CEM II/B-L 32,5 R, cor cinzento, em sacos, segundo NP EN 197-1. (material) | 7.500 | 0.10 | 0.75 |
| mq06hor010 | h | Betoneira. (equipamento) | 0.024 | 1.88 | 0.05 |
| mo020 | h | Oficial de 1ª construção. (mão de obra) | 0.318 | 20.15 | 6.41 |
| mo112 | h | Operário especializado construção. (mão de obra) | 0.416 | 19.53 | 8.12 |
| % | % | Custos directos complementares | 2 % | 18.65 | 0.37 |
|  |  | Custos directos |  |  | 19.02 |
