# Sistema Onduvilla "ONDULINE" para a reabilitação de cobertura inclinada de telhas asfálticas

- Propriedade do ficheiro: CYPE INGENIEROS, S.A.
- Formato: FIEBDC-3/2002
- Moeda: EUR
- Custos indirectos: 3.00 %
- IVA: 23.00 %

## Q Coberturas

### QT Inclinadas

#### QTX Sistemas de telhados

**QTX110** m² Sistema Onduvilla "ONDULINE" para a reabilitação de cobertura inclinada de telhas asfálticas.
Sistema Onduvilla "ONDULINE" para a reabilitação de cobertura inclinada de telhas asfálticas, através da colocação de placas asfálticas Onduvilla (6 ondas) "ONDULINE", de perfil ondulado, cor Rojo Sombreado, fixadas com pregos de aço com cabeça de plástico às telhas existentes. Inclusive remates.
Inclui: Limpeza da superfície suporte. Fixação das placas asfálticas. Resolução de pontos singulares.
Critério de medição de projecto: Superfície da vertente medida em verdadeira magnitude, segundo documentação gráfica de Projecto.
Critério de medição de obra: Medir-se-á, em verdadeira magnitude, a superfície realmente executada segundo especificações de Projecto.

| Código | Un | Descrição | Rendimento | Preço | Importância |
|---|---|---|---|---|---|
| mt13pao010a | m² | Placa asfáltica Onduvilla (6 ondas) "ONDULINE", de perfil ondulado, cor Rojo Sombreado, à base de fibras minerais e vegetais saturadas com uma emulsão betuminosa a altas temperaturas, segundo NP EN 534. (material) | 1.150 | 16.18 | 18.61 |
| mt13pao020a | Ud | Prego de aço com cabeça de plástico, Onduvilla "ONDULINE", cor Rojo Sombreado. (material) | 6.000 | 0.11 | 0.66 |
| mt13pao030a | m | Peça de cumeeira, à base de fibras minerais e vegetais saturadas com uma emulsão betuminosa a altas temperaturas, Onduvilla "ONDULINE", cor Rojo Sombreado. (material) | 0.200 | 9.98 | 2.00 |
| mt13pao040a | m | Remate lateral, à base de fibras minerais e vegetais saturadas com uma emulsão betuminosa a altas temperaturas, Onduvilla "ONDULINE", cor Rojo Sombreado. (material) | 0.050 | 6.65 | 0.33 |
| mo020 | h | Oficial de 1ª construção. (mão de obra) | 0.109 | 22.29 | 2.43 |
| mo113 | h | Operário não qualificado construção. (mão de obra) | 0.109 | 21.08 | 2.30 |
| % | % | Custos directos complementares | 2 % | 26.33 | 0.53 |
|  |  | Custos directos |  |  | 26.86 |
