# Peças especiais para cobertura inclinada de chapa perfilada de aço

- Propriedade do ficheiro: CYPE INGENIEROS, S.A.
- Formato: FIEBDC-3/2002
- Moeda: EUR
- Custos indirectos: 3.00 %
- IVA: 23.00 %

## Q Coberturas

### QU Componentes de coberturas inclinadas e curvas

#### QUM De chapas de aço e painéis sandwich

**QUM012** Ud Peças especiais para cobertura inclinada de chapa perfilada de aço.
Arejador linear estático, de chapa de aço galvanizado, de 3500 mm de comprimento, 600 mm de largura, abertura central de 250 mm de largura, 350 mm de altura e 0,6 mm de espessura, com suporte metálico adaptável à pendente da cobertura, para cobertura inclinada, com uma pendente maior que 10%. Inclusive acessórios de fixação às chapas.
Inclui: Marcação e colocação das peças especiais sobre as chapas. Fixação das peças às chapas.
Critério de medição de projecto: Número de unidades previstas, segundo documentação gráfica de Projecto.
Critério de medição de obra: Medir-se-á o número de unidades realmente executadas segundo especificações de Projecto.

| Código | Un | Descrição | Rendimento | Preço | Importância |
|---|---|---|---|---|---|
| mt42sva920a | Ud | Arejador linear estático, de chapa de aço galvanizado, de 3500 mm de comprimento, 600 mm de largura, abertura central de 250 mm de largura, 350 mm de altura e 0,6 mm de espessura, com suporte metálico adaptável à pendente da cobertura e acessórios de fixação. (material) | 1.000 | 187.68 | 187.68 |
| mo051 | h | Oficial de 1ª montador de painéis metálicos. (mão de obra) | 0.547 | 25.32 | 13.85 |
| mo098 | h | Ajudante de montador de painéis metálicos. (mão de obra) | 0.547 | 24.04 | 13.15 |
| % | % | Custos directos complementares | 2 % | 214.68 | 4.29 |
|  |  | Custos directos |  |  | 218.97 |
