# Cantoneira de PVC

- Propriedade do ficheiro: CYPE INGENIEROS, S.A.
- Formato: FIEBDC-3/2002
- Moeda: EUR
- Custos indirectos: 3.00 %
- IVA: 23.00 %

## R Revestimentos

### RA Descontínuos ligeiros

#### RAG Cerâmicos

**RAG018** m Cantoneira de PVC.
Cantoneira de PVC.
Inclui: Marcação. Corte da cantoneira. Fixação da cantoneira.
Critério de medição de projecto: Comprimento medido segundo documentação gráfica de Projecto.
Critério de medição de obra: Medir-se-á o comprimento realmente executado segundo especificações de Projecto.

| Código | Un | Descrição | Rendimento | Preço | Importância |
|---|---|---|---|---|---|
| mt19awa010 | m | Cantoneira de PVC em esquinas de ladrilho. (material) | 1.050 | 1.32 | 1.39 |
| op00sie030 |  | Serra de disco de diamante, para mesa de trabalho, de corte húmido. | 1.000 | 0.00 | 0.00 |
| mo024 | h | Oficial de 1ª ladrilhador (azulejador). (mão de obra) | 0.178 | 18.85 | 3.36 |
| % | % | Custos directos complementares | 2 % | 4.75 | 0.10 |
|  |  | Custos directos |  |  | 4.85 |
