# Ladrilhamento com ladrilhos cerâmicos de grés porcelânico

- Propriedade do ficheiro: CYPE INGENIEROS, S.A.
- Formato: FIEBDC-3/2002
- Moeda: EUR
- Custos indirectos: 3.00 %
- IVA: 23.00 %

## R Revestimentos

### RA Descontínuos ligeiros

#### RAG Cerâmicos

**RAG052** m² Ladrilhamento com ladrilhos cerâmicos de grés porcelânico, estilo cimento, série Skyline "GRESPANIA", acabamento mate em cor branca, 22x90 cm e 10 mm de espessura, colocadas sobre uma superfície suporte de placas de gesso laminado em paramento interior, assentes com cimento cola de presa normal, C1 cor cinzento, sem junta (separação entre ladrilhos entre 1,5 e 3 mm); com cantoneiras de PVC.
Ladrilhamento com ladrilhos cerâmicos de grés porcelânico, estilo cimento, série Skyline "GRESPANIA", acabamento mate em cor branca, 22x90 cm e 10 mm de espessura, colocadas sobre uma superfície suporte de placas de gesso laminado em paramento interior, assentes com cimento cola de presa normal, C1 sem nenhuma característica adicional, cor cinzento, espalhado com palustra sobre a superfície suporte, e enchimento de juntas com argamassa de juntas cimentosa tipo L, cor branco, para juntas de até 3 mm. Inclusive preparação da superfície suporte de placas de gesso laminado, marcação, cortes e juntas; com cantoneiras de PVC, e limpeza final.
Inclui: Preparação da superfície suporte. Marcação de níveis e disposição de ladrilhos. Colocação de mestras ou réguas. Preparação e aplicação do adesivo. Formação de juntas de movimento. Colocação dos ladrilhos. Execução de esquinas. Enchimento de juntas dos ladrilhos. Acabamento e limpeza final.
Critério de medição de projecto: Superfície medida segundo documentação gráfica de Projecto, descontando as aberturas de superfície maior de 3 m². Não foi incrementada a medição por perdas, uma vez que na composição se considerou 5% a mais.
Critério de medição de obra: Medir-se-á a superfície realmente executada segundo especificações de Projecto, descontando as aberturas de superfície maior de 3 m².

| Código | Un | Descrição | Rendimento | Preço | Importância |
|---|---|---|---|---|---|
| mt09mcr021g | kg | Cimento cola de presa normal, C1 segundo NP EN 12004, cor cinzento. (material) | 6.000 | 0.35 | 2.10 |
| mt19awa010 | m | Cantoneira de PVC em esquinas de ladrilho. (material) | 0.500 | 1.32 | 0.66 |
| mt19agp010aabh | m² | Ladrilho cerâmico de grés porcelânico, estilo cimento, série Skyline "GRESPANIA", acabamento mate em cor branca, 22x90 cm e 10 mm de espessura, capacidade de absorção de água E<0,5%, grupo BIa, segundo NP EN 14411. (material) | 1.050 | 52.77 | 55.41 |
| mt09mcp020bE | kg | Argamassa de juntas cimentosa tipo L, cor branca, para juntas de até 3 mm, à base de cimento branco de alta resistência e aditivos especiais, para enchimento de juntas de peças cerâmicas com um grau de absorção médio-alto. (material) | 0.500 | 1.62 | 0.81 |
| op00sie030 |  | Serra de disco de diamante, para mesa de trabalho, de corte húmido. | 1.000 | 0.00 | 0.00 |
| op00amo010 |  | Rebarbadora. | 1.000 | 0.00 | 0.00 |
| op00tal010 |  | Berbequim. | 1.000 | 0.00 | 0.00 |
| mo024 | h | Oficial de 1ª ladrilhador (azulejador). (mão de obra) | 0.415 | 18.85 | 7.82 |
| mo062 | h | Ajudante de ladrilhador (azulejador). (mão de obra) | 0.207 | 18.40 | 3.81 |
| % | % | Custos directos complementares | 2 % | 70.61 | 1.41 |
|  |  | Custos directos |  |  | 72.02 |
