# Aplicação manual de duas demãos de tinta de cal cor branca

- Propriedade do ficheiro: CYPE INGENIEROS, S.A.
- Formato: FIEBDC-3/2002
- Moeda: EUR
- Custos indirectos: 3.00 %
- IVA: 23.00 %

## R Revestimentos

### RF Pinturas em paramentos exteriores

#### RFA Tintas de cal

**RFA020** m² Aplicação manual de duas demãos de tinta de cal cor branca, a primeira demão diluída com 20 a 30% de água e a seguinte diluída com 20% de água ou não diluída, (rendimento: 0,16 l/m² cada demão); aplicação prévia de uma demão de primário granuloso translúcido, sobre paramento exterior de argamassa de cal ou argamassa bastarda de cal.
Aplicação manual de duas demãos de tinta de cal cor branca, a primeira demão diluída com 20 a 30% de água e a seguinte diluída com 20% de água ou não diluída, (rendimento: 0,16 l/m² cada demão); aplicação prévia de uma demão de primário granuloso translúcido, sobre paramento exterior de argamassa de cal ou argamassa bastarda de cal.
Inclui: Preparação, limpeza e lixagem prévia do suporte. Humedecimento prévio da superfície suporte. Aplicação de uma demão de primário. Aplicação de duas demãos de acabamento.
Critério de medição de projecto: Superfície medida segundo documentação gráfica de Projecto, com o mesmo critério que o suporte base.
Critério de medição de obra: Medir-se-á a superfície realmente executada segundo especificações de Projecto, com o mesmo critério que o suporte base.
Critérios considerados na determinação do preço da unidade de obra: O preço inclui a protecção dos elementos da envolvente que possam ser afectados durante os trabalhos e a resolução de pontos singulares.

| Código | Un | Descrição | Rendimento | Preço | Importância |
|---|---|---|---|---|---|
| mt27pci010a | l | Primário granuloso, translúcido, para melhorar a aderência de tintas ou revestimentos de cal sobre superfícies difíceis. (material) | 0.175 | 6.53 | 1.14 |
| mt27pci020a | l | Tinta de cal para exterior, constituída por cal em pasta, carbonato de cálcio, dióxido de titânio, bactericidas, aditivos e pigmentos, cor branca, permeável ao vapor de água, resistente à contaminação urbana, aos raios UV e aos gases de combustão. (material) | 0.320 | 7.21 | 2.31 |
| op00tal020 |  | Berbequim com misturador. | 1.000 | 0.00 | 0.00 |
| mo038 | h | Oficial de 1ª pintor. (mão de obra) | 0.141 | 16.85 | 2.38 |
| mo076 | h | Ajudante de pintor. (mão de obra) | 0.141 | 16.45 | 2.32 |
| % | % | Custos directos complementares | 2 % | 8.15 | 0.16 |
|  |  | Custos directos |  |  | 8.31 |
