# Laca nitrocelulósica de aspecto mate a polir, aplicada em duas demãos através de pistola sobre portas com vitral, com protector químico insecticida fungicida

- Propriedade do ficheiro: CYPE INGENIEROS, S.A.
- Formato: FIEBDC-3/2002
- Moeda: EUR
- Custos indirectos: 3.00 %
- IVA: 23.00 %

## R Revestimentos

### RM Pinturas e tratamentos em madeira

#### RML Lacas

**RML010** m² Laca nitrocelulósica de aspecto mate a polir, aplicada em duas demãos através de pistola sobre portas com vitral, com protector químico insecticida fungicida.
Preparação e pintura de portas com vitral de madeira com laca nitrocelulósica de aspecto mate a polir, através da realização das seguintes operações: vedação de nós; lixagem fina da zona vedada após o tempo de secagem; aplicação de uma demão de protector químico insecticida fungicida com um rendimento de 0,15 kg/m²; correcção de imperfeições com pasta e lixagem esmerada passado o tempo de secagem; e aplicação de duas demãos de acabamento de laca à pistola com um rendimento de 0,15 l/m² cada uma de elas. Incluindo limpeza prévia do suporte.
Inclui: Preparação e limpeza da superfície suporte. Aplicação de uma demão de protector químico, insecticida e fungicida. Emassamento e lixagem. Aplicação de duas demãos de acabamento.
Critério de medição de projecto: Superfície medida segundo documentação gráfica de Projecto, sem descontar aberturas, nas duas faces, de fora a fora da guarnição.
Critério de medição de obra: Medir-se-á a superfície realmente executada segundo especificações de Projecto, por ambas as faces, incluindo as guarnições.

| Código | Un | Descrição | Rendimento | Preço | Importância |
|---|---|---|---|---|---|
| mt27lwa020 | kg | Dissolvente especial para lacas. (material) | 0.300 | 2.73 | 0.82 |
| mt27lni010a | l | Laca nitrocelulósica acetinada sintética branca. (material) | 0.300 | 10.43 | 3.13 |
| mt27prb010 | kg | Protector químico insecticida-fungicida. (material) | 0.150 | 7.95 | 1.19 |
| op00dec010 |  | Soprador. | 1.000 | 0.00 | 0.00 |
| op00tal020 |  | Berbequim com misturador. | 1.000 | 0.00 | 0.00 |
| mo038 | h | Oficial de 1ª pintor. (mão de obra) | 0.462 | 18.85 | 8.71 |
| mo076 | h | Ajudante de pintor. (mão de obra) | 0.462 | 18.40 | 8.50 |
| % | % | Custos directos complementares | 2 % | 22.35 | 0.45 |
|  |  | Custos directos |  |  | 22.80 |
