# Tinta de borracha clorada em piscinas

- Propriedade do ficheiro: CYPE INGENIEROS, S.A.
- Formato: FIEBDC-3/2002
- Moeda: EUR
- Custos indirectos: 3.00 %
- IVA: 23.00 %

## R Revestimentos

### RO Pinturas específicas

#### ROD Uso desportivo

**ROD030** m² Tinta de borracha clorada em piscinas, lavagem da superfície com ácido clorídrico diluído com 10% de água, demão de primário com tinta de borracha clorada, acabamento semi-brilhante, à base de resinas de borracha clorada e plastificantes insaponificáveis, diluída com 20% a 30% de dissolvente à base de hidrocarbonetos aromáticos, e duas demãos de acabamento com o mesmo produto sem diluir (rendimento: 0,125 l/m² cada demão).
Execução em piscinas de camada de acabamento com tinta de borracha clorada, através da aplicação de uma demão de primário com tinta de borracha clorada, acabamento semi-brilhante, à base de resinas de borracha clorada e plastificantes insaponificáveis, cor azul, resistente à abrasão e à imersão em água, diluída com 20% a 30% de dissolvente à base de hidrocarbonetos aromáticos, aplicada preferencialmente com trincha para facilitar a penetração, e duas demãos de acabamento com o mesmo produto sem diluir (rendimento: 0,125 l/m² cada demão). Inclusive p/p de preparação da camada base através da lavagem da sua superfície com uma dissolução de ácido clorídrico em água a 10% e posterior enxaguamento com água.
Inclui: Preparação e limpeza da superfície suporte. Aplicação da demão de primário. Aplicação de duas demãos de acabamento.
Critério de medição de projecto: Superfície medida segundo documentação gráfica de Projecto, com o mesmo critério que o suporte base.
Critério de medição de obra: Medir-se-á a superfície realmente executada segundo especificações de Projecto, com o mesmo critério que o suporte base.

| Código | Un | Descrição | Rendimento | Preço | Importância |
|---|---|---|---|---|---|
| mt27pfj120 | l | Solução de ácido clorídrico diluído em dez partes de água. (material) | 0.300 | 5.00 | 1.50 |
| mt27pdj020e | l | Tinta de borracha clorada, acabamento semi-brilhante, à base de resinas de borracha clorada e plastificantes insaponificáveis, cor azul, resistente à abrasão e à imersão em água, aplicada com trincha, rolo ou pistola. (material) | 0.344 | 13.87 | 4.77 |
| mt27wad100a | l | Dissolvente formulado à base de hidrocarbonetos aromáticos de alto ponto de ebulição. (material) | 0.031 | 4.03 | 0.12 |
| op00tal020 |  | Berbequim com misturador. | 1.000 | 0.00 | 0.00 |
| mo038 | h | Oficial de 1ª pintor. (mão de obra) | 0.310 | 16.85 | 5.22 |
| mo076 | h | Ajudante de pintor. (mão de obra) | 0.310 | 16.45 | 5.10 |
| % | % | Custos directos complementares | 2 % | 16.71 | 0.33 |
|  |  | Custos directos |  |  | 17.04 |
