# Camada fina de argamassa autonivelante de cimento, "WEBER"

- Propriedade do ficheiro: CYPE INGENIEROS, S.A.
- Formato: FIEBDC-3/2002
- Moeda: EUR
- Custos indirectos: 3.00 %
- IVA: 23.00 %

## R Revestimentos

### RS Pavimentos

#### RSA Argamassas e pastas de nivelação

**RSA040** m² Camada fina de argamassa autonivelante de cimento, "WEBER".
Camada fina de argamassa autonivelante de cimento de presa rápida, Weberfloor TopGel, "WEBER", CT - C30 - F5, segundo EN 13813, de 5 mm de espessura, aplicada mecanicamente, para a regularização e nivelação da superfície suporte interior de betão ou argamassa, com prévia aplicação de primário regulador da absorção, Weberprim TP05 "WEBER", preparada para receber pavimento cerâmico, de cortiça, de madeira, laminado, flexível ou têxtil. Inclusive banda de painel rígido de poliestireno expandido para a preparação das juntas perimetrais de dilatação.
Critérios considerados na determinação do preço da unidade de obra: O preço não inclui o suporte de betão nem o revestimento.
Inclui: Marcação de níveis de acabamento. Preparação das juntas perimetrais de dilatação. Aplicação de primário. Derramamento e espalhamento da mistura. Cura da argamassa.
Critério de medição de projecto: Superfície medida segundo documentação gráfica de Projecto.
Critério de medição de obra: Medir-se-á a superfície realmente executada segundo especificações de Projecto, sem deduzir a superfície ocupada pelos pilares situados dentro do seu perímetro.

| Código | Un | Descrição | Rendimento | Preço | Importância |
|---|---|---|---|---|---|
| mt09moc005c | kg | Primário regulador da absorção, Weberprim TP05 "WEBER", para a fixação de suportes desagregáveis e melhorar a aderência dos suportes absorventes. (material) | 0.200 | 8.22 | 1.64 |
| mt09moc060a | kg | Argamassa autonivelante de cimento de presa rápida, Weberfloor TopGel, "WEBER", CT - C30 - F5, segundo EN 13813, composta de ligantes hidráulicos, resinas, inertes de sílica e aditivos orgânicos e inorgânicos, para regularização e nivelação de pavimentos interiores de betão. (material) | 8.700 | 0.82 | 7.13 |
| mt16pea020a | m² | Painel rígido de poliestireno expandido, segundo NP EN 13163, bordo lateral recto, de 10 mm de espessura, resistência térmica 0,25 m²°C/W, condutibilidade térmica 0,036 W/(m°C), para junta de dilatação. (material) | 0.100 | 0.92 | 0.09 |
| mq06pym020 | h | Misturadora-bombeadora para argamassas autonivelantes. (equipamento) | 0.058 | 10.91 | 0.63 |
| mo031 | h | Oficial de 1ª aplicador de argamassa autonivelante. (mão de obra) | 0.036 | 22.68 | 0.82 |
| mo069 | h | Ajudante de aplicador de argamassa autonivelante. (mão de obra) | 0.059 | 22.13 | 1.31 |
| % | % | Custos directos complementares | 2 % | 11.62 | 0.23 |
|  |  | Custos directos |  |  | 11.85 |
