# Abrilhantamento mecânico em obra de pavimento interior de marmorite

- Propriedade do ficheiro: CYPE INGENIEROS, S.A.
- Formato: FIEBDC-3/2002
- Moeda: EUR
- Custos indirectos: 3.00 %
- IVA: 23.00 %

## R Revestimentos

### RS Pavimentos

#### RSC De marmorite

**RSC030** m² Abrilhantamento mecânico em obra de pavimento interior de marmorite.
Abrilhantamento mecânico em obra de pavimento interior de marmorite, con mós de 400 ou superior, com prévia aplicação de líquido cristalizador.
Inclui: Aplicação do líquido cristalizador. Abrilhantamento. Revisão dos rincões de difícil acesso.
Critério de medição de projecto: Superfície medida segundo documentação gráfica de Projecto.
Critério de medição de obra: Medir-se-á a superfície realmente executada segundo especificações de Projecto.

| Código | Un | Descrição | Rendimento | Preço | Importância |
|---|---|---|---|---|---|
| mt18tsm110a | l | Líquido cristalizador, de cor branca, com pH de 2,5, para tratamento superficial de cristalização e abrilhantamento, em pavimentos de pedra natural ou de marmorite. (material) | 0.125 | 20.37 | 2.55 |
| mq08war155 | h | Polidora para polir ou abrilhantar pavimentos de pedra natural ou de marmorite, composta por prato de lã de aço ou esponja sintética. (equipamento) | 0.174 | 2.15 | 0.37 |
| op00lij010 |  | Lixadora-polidora. | 1.000 | 0.00 | 0.00 |
| mo037 | h | Oficial de 1ª polidor de pavimentos. (mão de obra) | 0.178 | 18.85 | 3.36 |
| % | % | Custos directos complementares | 2 % | 6.28 | 0.13 |
|  |  | Custos directos |  |  | 6.41 |
